# Tobera

- Propiedad del archivo: CYPE INGENIEROS, S.A.
- Formato: FIEBDC-3/2002
- Ámbito geográfico: Paraguay
- Divisa: PYG
- Costes indirectos: 3.00 %
- Gastos generales: 13.00 %
- Beneficio industrial: 6.00 %
- IVA: 10.00 %

## I Instalaciones

### IC Calefacción, refrigeración, climatización y agua caliente sanitaria

#### ICR Sistemas de conducción de aire

**ICR090** Ud Tobera.
Tobera de aluminio para impulsión de aire, de largo alcance, tamaño nominal 125 mm, orientable con ángulo de +/- 30° (hacia arriba o hacia abajo), pintado en color RAL 9010, con pieza de conexión lateral a ducto rectangular. Incluso accesorios de montaje y elementos de fijación.
Incluye: Replanteo. Apertura del hueco en el ducto. Fijación del soporte de las toberas al ducto. Colocación de la tobera. Comprobación de su correcto funcionamiento.
Criterio de medición de proyecto: Número de unidades previstas, según documentación gráfica de Proyecto.
Criterio de medición de obra: Se medirá el número de unidades realmente ejecutadas según especificaciones de Proyecto.

| Código | Ud | Descripción | Rendimiento | Precio | Importe |
|---|---|---|---|---|---|
| mt42trx600cdcad | Ud | Tobera de aluminio para impulsión de aire, de largo alcance, tamaño nominal 125 mm, orientable con ángulo de +/- 30° (hacia arriba o hacia abajo), pintado en color RAL 9010, con pieza de conexión lateral a ducto rectangular. (material) | 1.000 | 2284351.00 | 2284351.00 |
| mo005 | h | Oficial instalador de aire acondicionado. (mano de obra) | 0.287 | 73602.09 | 21123.80 |
| mo104 | h | Medio oficial instalador de aire acondicionado. (mano de obra) | 0.287 | 45830.76 | 13153.43 |
| % | % | Herramientas | 2 % | 2318628.23 | 46372.56 |
|  |  | Costes directos |  |  | 2365000.79 |
