# Pilote geotérmico

- Propiedad del archivo: CYPE INGENIEROS, S.A.
- Formato: FIEBDC-3/2002
- Ámbito geográfico: Paraguay
- Divisa: PYG
- Costes indirectos: 3.00 %
- Gastos generales: 13.00 %
- Beneficio industrial: 6.00 %
- IVA: 10.00 %

## I Instalaciones

### IC Calefacción, refrigeración, climatización y agua caliente sanitaria

#### ICU Geotermia

**ICU018** Ud Pilote geotérmico.
Tubería para formación de pilote geotérmico, formada por tubo de polietileno reticulado (PE-Xa), de 25 mm de diámetro exterior y 2,3 mm de espesor, SDR11, con pies para unión en U de tubos, distanciadores para tubos, latiguillos de fijación a la armadura del pilote (no incluida en este precio), curvatubos de plástico, tapones para los tubos. Incluso conexiones de conducciones y remates. Totalmente montado, conexionado y probado.
Incluye: Colocación de tuberías, accesorios y piezas especiales. Conexionado de todos los circuitos.
Criterio de medición de proyecto: Número de unidades previstas, según documentación gráfica de Proyecto.
Criterio de medición de obra: Se medirá el número de unidades realmente ejecutadas según especificaciones de Proyecto.

| Código | Ud | Descripción | Rendimiento | Precio | Importe |
|---|---|---|---|---|---|
| mt37tpu075bc | m | Tubo de polietileno reticulado (PE-Xa), de 25 mm de diámetro exterior y 2,3 mm de espesor, SDR11, según ISO 15875-2, con el precio incrementado el 10% en concepto de accesorios y piezas especiales. (material) | 82.000 | 43734.00 | 3586188.00 |
| mt37sgu031a | Ud | Distanciador para tubos de 25 mm de diámetro. (material) | 12.000 | 72481.00 | 869772.00 |
| mt37sgu030a | Ud | Pie de polietileno de alta densidad (PE 100), para unión en U de tubos, electrosoldable. (material) | 4.000 | 931975.00 | 3727900.00 |
| mt37tpu705a | Ud | Latiguillo de poliamida para fijación de la tubería. (material) | 80.000 | 817.00 | 65360.00 |
| mt37sgu035b | Ud | Curvatubos de plástico, de 25 mm de diámetro. (material) | 8.000 | 62653.00 | 501224.00 |
| mt37sgu033b | Ud | Tapón para tubo de polietileno reticulado (PE-Xa) de 25 mm de diámetro, SDR11. (material) | 8.000 | 18651.00 | 149208.00 |
| mo004 | h | Oficial calefactor. (mano de obra) | 1.175 | 73602.09 | 86482.46 |
| mo103 | h | Medio oficial calefactor. (mano de obra) | 1.175 | 45830.76 | 53851.14 |
| % | % | Herramientas | 2 % | 9039985.60 | 180799.71 |
|  |  | Costes directos |  |  | 9220785.31 |
