# Luna de vidrio simple

- Propiedad del archivo: CYPE INGENIEROS, S.A.
- Formato: FIEBDC-3/2002
- Ámbito geográfico: Paraguay
- Divisa: PYG
- Costes indirectos: 3.00 %
- Gastos generales: 13.00 %
- Beneficio industrial: 6.00 %
- IVA: 10.00 %

## L Carpintería, placares, cerrajería, vidrios y protecciones solares

### LV Vidrios

#### LVP Simples

**LVP010** m² Luna de vidrio simple.
Luna incolora, de 4 mm de espesor, fijada sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vpi010a | m² | Luna incolora, de 4 mm de espesor. (material) | 1.006 | 138266.00 | 139095.60 |
| mt21vva010 | m | Sellado de juntas mediante la aplicación con pistola de silicona sintética incolora. (material) | 3.500 | 8897.00 | 31139.50 |
| mt21vva021 | Ud | Material auxiliar para la colocación de vidrios. (material) | 1.000 | 13188.00 | 13188.00 |
| mo055 | h | Oficial vidriero. (mano de obra) | 0.259 | 76237.32 | 19745.47 |
| mo110 | h | Medio oficial vidriero. (mano de obra) | 0.259 | 48823.39 | 12645.26 |
| % | % | Herramientas | 2 % | 215813.83 | 4316.28 |
|  |  | Costes directos |  |  | 220130.11 |
