# Aislamiento térmico por el interior de cubiertas inclinadas sobre espacio no habitable

- Propiedad del archivo: CYPE INGENIEROS, S.A.
- Formato: FIEBDC-3/2002
- Ámbito geográfico: Paraguay
- Divisa: PYG
- Costes indirectos: 3.00 %
- Gastos generales: 13.00 %
- Beneficio industrial: 6.00 %
- IVA: 10.00 %

## N Aislamientos e impermeabilizaciones

### NA Aislamientos térmicos

#### NAQ Cubiertas

**NAQ030** m² Aislamiento térmico por el interior de cubiertas inclinadas sobre espacio no habitable, formado por panel rígido de poliestireno expandido de superficie lisa y mecanizado lateral a media madera, de 70 mm de espesor, resistencia térmica 2,12 m²K/W, conductividad térmica 0,033 W/(mK), colocado a tope y fijado mecánicamente con tarugo de expansión y clavo de polipropileno, con aro de estanqueidad.
Aislamiento térmico por el interior de cubiertas inclinadas sobre espacio no habitable, formado por panel rígido de poliestireno expandido de superficie lisa y mecanizado lateral a media madera, de 70 mm de espesor, resistencia térmica 2,12 m²K/W, conductividad térmica 0,033 W/(mK), colocado a tope y fijado mecánicamente con tarugo de expansión y clavo de polipropileno, con aro de estanqueidad.
Incluye: Limpieza del supradós de la losa. Corte y ajuste del aislamiento. Colocación del aislamiento.
Criterio de medición de proyecto: Superficie medida según documentación gráfica de Proyecto.
Criterio de medición de obra: Se medirá la superficie realmente ejecutada según especificaciones de Proyecto.

| Código | Ud | Descripción | Rendimiento | Precio | Importe |
|---|---|---|---|---|---|
| mt16pel050cs | m² | Panel rígido de poliestireno expandido, de superficie lisa y mecanizado lateral a media madera, de 70 mm de espesor, conductividad térmica 0,033 W/(mK), Euroclase E de reacción al fuego, con código de designación EPS-EN 13163-L3-W3-T2-S5-P10-CS(10)150-BS250. (material) | 1.100 | 98769.00 | 108645.90 |
| mt16aaa025c | Ud | Tarugo de expansión y clavo de polipropileno, de 120 mm, con aro de estanqueidad, para fijación de placas aislantes. (material) | 2.500 | 1704.00 | 4260.00 |
| mo054 | h | Oficial instalador de aislamientos. (mano de obra) | 0.114 | 40066.72 | 4567.61 |
| mo101 | h | Medio oficial instalador de aislamientos. (mano de obra) | 0.114 | 24808.95 | 2828.22 |
| % | % | Herramientas | 2 % | 120301.73 | 2406.03 |
|  |  | Costes directos |  |  | 122707.76 |
