# Aislamiento térmico en techo, con paneles de poliestireno extruido, sistema Schlüter-KERDI-BOARD "SCHLÜTER-SYSTEMS"

- Propiedad del archivo: CYPE INGENIEROS, S.A.
- Formato: FIEBDC-3/2002
- Ámbito geográfico: Paraguay
- Divisa: PYG
- Costes indirectos: 3.00 %
- Gastos generales: 13.00 %
- Beneficio industrial: 6.00 %
- IVA: 10.00 %

## N Aislamientos e impermeabilizaciones

### NA Aislamientos térmicos

#### NAT Cielorrasos

**NAT200** m˛ Aislamiento térmico en techo, con paneles de poliestireno extruido, sistema Schlüter-KERDI-BOARD "SCHLÜTER-SYSTEMS".
Aislamiento térmico en techo, sistema Schlüter-KERDI-BOARD "SCHLÜTER-SYSTEMS", formado por panel impermeabilizante de poliestireno extruido, Schlüter-KERDI-BOARD "SCHLÜTER-SYSTEMS", de 2600 mm de longitud, 625 mm de ancho y 5 mm de espesor, revestido por ambas caras con una capa de refuerzo especial sin cemento y un geotextil, resistencia térmica 0,15 m˛K/W, conductividad térmica 0,035 W/(mK), fijado mecánicamente con arandelas y tornillos de acero, a una subestructura de perfiles en U de acero inoxidable AISI 304, acabado cepillado, de 38 mm de altura, compuesta por perfil en U, KB-ZC 38 EB, pieza de esquina, E/KB ZC 38 EB "SCHLÜTER-SYSTEMS", pieza de empalme, V/KB Z 38 EB "SCHLÜTER-SYSTEMS" y tapajuntas, V/KB ZI 38 E "SCHLÜTER-SYSTEMS". Incluso masilla adhesiva elástica monocomponente, Schlüter-KERDI-FIX "SCHLÜTER-SYSTEMS", para sellado de juntas.
Incluye: Replanteo y corte del aislamiento. Montaje y fijación de la subestructura. Colocación del aislamiento. Fijación del aislamiento. Resolución de puntos singulares. Sellado de juntas y uniones.
Criterio de medición de proyecto: Superficie medida según documentación gráfica de Proyecto.
Criterio de medición de obra: Se medirá la superficie realmente ejecutada según especificaciones de Proyecto.

| Código | Ud | Descripción | Rendimiento | Precio | Importe |
|---|---|---|---|---|---|
| mt15res420a | m | Perfil en U de acero inoxidable AISI 304, acabado cepillado, KB-ZC 38 EB "SCHLÜTER-SYSTEMS", de 38 mm de altura, con perforaciones en un ala, suministrado en barras de 2,5 m de longitud. (material) | 1.000 | 248168.00 | 248168.00 |
| mt15res422a | Ud | Pieza de esquina de perfil en U de acero inoxidable AISI 304, acabado cepillado, E/KB ZC 38 EB "SCHLÜTER-SYSTEMS", de 38 mm de altura, con perforaciones en un ala. (material) | 0.200 | 223361.00 | 44672.20 |
| mt15res434k | Ud | Pieza de empalme de perfil en U de acero inoxidable AISI 304, acabado cepillado, V/KB Z 38 EB "SCHLÜTER-SYSTEMS", de 38 mm de altura. (material) | 0.400 | 70651.00 | 28260.40 |
| mt15res436k | Ud | Tapajuntas de perfil en U de acero inoxidable AISI 304, acabado cepillado, V/KB ZI 38 E "SCHLÜTER-SYSTEMS", de 38 mm de altura. (material) | 0.400 | 43647.00 | 17458.80 |
| mt15res407 | Ud | Fijación mecánica compuesta por arandela Schlüter-KERDI-BOARD-ZT y tornillo Schlüter-KERDI-BOARD-ZS para panel Schlüter-KERDI-BOARD "SCHLÜTER-SYSTEMS". (material) | 6.000 | 2827.00 | 16962.00 |
| mt15res070a | Ud | Cartucho de masilla adhesiva elástica monocomponente, Schlüter-KERDI-FIX "SCHLÜTER-SYSTEMS", a base de polímeros híbridos neutros (MS), de 290 ml, color gris o blanco y acabado brillante. (material) | 0.010 | 249633.00 | 2496.33 |
| mt15res400a | m˛ | Panel impermeabilizante de poliestireno extruido, Schlüter-KERDI-BOARD "SCHLÜTER-SYSTEMS", de 2600 mm de longitud, 625 mm de ancho y 5 mm de espesor, revestido por ambas caras con una capa de refuerzo especial sin cemento y un geotextil, resistencia térmica 0,15 m˛K/W, conductividad térmica 0,035 W/(mK). (material) | 1.050 | 409042.00 | 429494.10 |
| op00ato010 |  | Atornillador. | 1.000 | 0.00 | 0.00 |
| mo054 | h | Oficial instalador de aislamientos. (mano de obra) | 0.125 | 73602.09 | 9200.26 |
| mo101 | h | Medio oficial instalador de aislamientos. (mano de obra) | 0.063 | 45914.45 | 2892.61 |
| % | % | Herramientas | 2 % | 799604.70 | 15992.09 |
|  |  | Costes directos |  |  | 815596.79 |
