# Reparación de junta de dilatación. Sistema "PANTALLAX"

- Propiedad del archivo: CYPE INGENIEROS, S.A.
- Formato: FIEBDC-3/2002
- Ámbito geográfico: Paraguay
- Divisa: PYG
- Costes indirectos: 3.00 %
- Gastos generales: 13.00 %
- Beneficio industrial: 6.00 %
- IVA: 10.00 %

## N Aislamientos e impermeabilizaciones

### NI Impermeabilizaciones

#### NIJ Juntas

**NIJ041** m Reparación de junta de dilatación. Sistema "PANTALLAX".
Reparación de junta de dilatación en platea de fundación, por debajo de la napa freática. Sistema "PANTALLAX", formado por sistema Injet-Flex, inyección de resina hidroexpansiva flexible de poliuretano, hidrófoba, (rendimiento: 3 kg/m); apertura de cajeado de 3-5x25 cm; y sellado de junta, sistema Mortar, con mortero para reparación e impermeabilización, (rendimiento: 18 kg/m).
Incluye: Replanteo. Colocación de los inyectores. Inyección de la resina. Retirada del tubo para inyección de resina. Apertura del cajeado. Aplicación de la impermeabilización.
Criterio de medición de proyecto: Longitud medida según documentación gráfica de Proyecto.
Criterio de medición de obra: Se medirá la longitud realmente ejecutada según especificaciones de Proyecto.

| Código | Ud | Descripción | Rendimiento | Precio | Importe |
|---|---|---|---|---|---|
| mt15ppi010 | kg | Resina hidroexpansiva flexible de poliuretano, hidrófoba, de baja viscosidad, para sistema Injet-Flex "PANTALLAX". (material) | 3.000 | 110739.00 | 332217.00 |
| mt15ppi020 | Ud | Inyector, de acero, de 16 mm de diámetro exterior. (material) | 3.300 | 57567.00 | 189971.10 |
| mt09rev030a | kg | Mortero para reparación e impermeabilización de superficies, sistema Mortar "PANTALLAX". (material) | 18.000 | 4633.00 | 83394.00 |
| mq08gel010k | h | Grupo electrógeno insonorizado, trifásico, de 45 kVA de potencia. (maquinaria) | 0.104 | 30721.00 | 3194.98 |
| mq03mpi020b | h | Equipo completo para realización de inyecciones de resinas expansivas a presión. (maquinaria) | 0.058 | 610677.00 | 35419.27 |
| mo032 | h | Oficial instalador de materiales impermeabilizantes. (mano de obra) | 0.498 | 71617.94 | 35665.73 |
| mo070 | h | Medio oficial instalador de materiales impermeabilizantes. (mano de obra) | 0.498 | 45914.45 | 22865.40 |
| % | % | Herramientas | 2 % | 702727.48 | 14054.55 |
|  |  | Costes directos |  |  | 716782.03 |
