# Impermeabilización de la cara interior de muro de sótano de hormigón armado o en masa mediante mortero flexible monocomponente, color blanco, aplicado con brocha en dos o más capas, espesor 5 mm

- Propiedad del archivo: CYPE INGENIEROS, S.A.
- Formato: FIEBDC-3/2002
- Ámbito geográfico: Paraguay
- Divisa: PYG
- Costes indirectos: 3.00 %
- Gastos generales: 13.00 %
- Beneficio industrial: 6.00 %
- IVA: 10.00 %

## N Aislamientos e impermeabilizaciones

### NI Impermeabilizaciones

#### NIM Muros en contacto con el terreno

**NIM020** m² Impermeabilización de la cara interior de muro de sótano de hormigón armado o en masa mediante mortero flexible monocomponente, color blanco, aplicado con brocha en dos o más capas, espesor 5 mm.
Formación de impermeabilización de la cara interior de muro de sótano de hormigón armado o en masa mediante mortero flexible monocomponente, color blanco, compuesto por cemento de alta resistencia, agregados seleccionados, aditivos especiales y resinas, aplicado con brocha en dos o más capas sobre el soporte humedecido, espesor medio 5 mm. Incluso parte proporcional de humectación y curado.
Incluye: Amasado con batidor eléctrico. Extendido de una primera capa sobre el soporte humedecido. Secado. Humectación de la primera capa y extendido de una segunda capa con la misma consistencia que la primera. Mojado de la superficie impermeabilizada 48 horas después de la aplicación. Repasos y limpieza final.
Criterio de medición de proyecto: Superficie medida según documentación gráfica de Proyecto.
Criterio de medición de obra: Se medirá la superficie realmente ejecutada según especificaciones de Proyecto.

| Código | Ud | Descripción | Rendimiento | Precio | Importe |
|---|---|---|---|---|---|
| mt15igp010e | kg | Mortero flexible monocomponente, color blanco, compuesto por cemento de alta resistencia, agregados seleccionados, aditivos especiales y resinas, resistencia a compresión mayor o igual a 6 N/mm², absorción de agua por capilaridad menor de 0,2 kg/m² min½. (material) | 8.000 | 8676.00 | 69408.00 |
| op00tal020 |  | Taladro con batidora. | 1.000 | 0.00 | 0.00 |
| mo032 | h | Oficial instalador de materiales impermeabilizantes. (mano de obra) | 0.123 | 34388.10 | 4229.74 |
| mo070 | h | Medio oficial instalador de materiales impermeabilizantes. (mano de obra) | 0.061 | 28990.83 | 1768.44 |
| % | % | Herramientas | 2 % | 75406.18 | 1508.12 |
|  |  | Costes directos |  |  | 76914.30 |
