# Sustitución de zócalo cerámico en encuentro con paramento vertical de cubierta plana

- Propiedad del archivo: CYPE INGENIEROS, S.A.
- Formato: FIEBDC-3/2002
- Ámbito geográfico: Paraguay
- Divisa: PYG
- Costes indirectos: 3.00 %
- Gastos generales: 13.00 %
- Beneficio industrial: 6.00 %
- IVA: 10.00 %

## Q Cubiertas

### QA Planas transitables, no ventiladas

#### QAW Sustituciones

**QAW040** m Sustitución de zócalo cerámico en encuentro con paramento vertical de cubierta plana.
Reparación de zócalo cerámico deteriorado en encuentro con paramento vertical de cubierta plana transitable, eliminando las piezas dañadas y sustituyéndolas por zócalo de gres rústico, de 7 cm, 3 €/m, colocado con adhesivo cementoso de fraguado normal, C1 sin ninguna característica adicional, color gris y rejuntado con mortero de juntas cementoso mejorado, con absorción de agua reducida y resistencia elevada a la abrasión tipo CG 2 W A, color blanco, para juntas de 2 a 15 mm. Incluso preparación de la zona de trabajo y protección de los elementos del entorno que deban mantenerse, limpieza, acopio, retiro y carga de escombros sobre camión o contenedor.
Incluye: Retirada del zócalo dañado. Limpieza y preparación de la superficie. Colocación del nuevo zócalo. Rejuntado del zócalo sustituido.
Criterio de medición de proyecto: Longitud medida en proyección horizontal, según documentación gráfica de Proyecto.
Criterio de medición de obra: Se medirá, en proyección horizontal, la longitud realmente ejecutada según especificaciones de Proyecto.

| Código | Ud | Descripción | Rendimiento | Precio | Importe |
|---|---|---|---|---|---|
| mt18rcr010a300 | m | Zócalo cerámico de gres rústico, de 7 cm de ancho, 3G/m. (material) | 1.000 | 24671.00 | 24671.00 |
| mt09mcr021g | kg | Adhesivo cementoso de fraguado normal, C1, color gris. (material) | 0.240 | 1802.00 | 432.48 |
| mt09mcp020bB | kg | Mortero de juntas cementoso mejorado, con absorción de agua reducida y resistencia elevada a la abrasión, tipo CG2 W A, color blanco, para juntas de 2 a 15 mm, a base de cemento de alta resistencia, agregados seleccionados, aditivos especiales y pigmentos, con efecto antimoho, antiverdín y preventivo de las eflorescencias, hidrorrepelente, especial para rejuntado de todo tipo de piezas cerámicas y piedras naturales en zonas de proliferación de microorganismos. (material) | 0.010 | 8749.00 | 87.49 |
| mo023 | h | Oficial pisero. (mano de obra) | 0.232 | 71617.94 | 16615.36 |
| % | % | Herramientas | 2 % | 41806.33 | 836.13 |
|  |  | Costes directos |  |  | 42642.46 |
