# Piezas especiales para cubierta inclinada de placas asfálticas

- Propiedad del archivo: CYPE INGENIEROS, S.A.
- Formato: FIEBDC-3/2002
- Ámbito geográfico: Paraguay
- Divisa: PYG
- Costes indirectos: 3.00 %
- Gastos generales: 13.00 %
- Beneficio industrial: 6.00 %
- IVA: 10.00 %

## Q Cubiertas

### QU Componentes de cubiertas inclinadas y curvas

#### QUA De placas asfálticas

**QUA012** Ud Piezas especiales para cubierta inclinada de placas asfálticas.
Aireador, de 86x47 cm, para cubierta inclinada, con una pendiente mayor del 10%. Incluso accesorios de fijación de las piezas a las placas.
Incluye: Replanteo y colocación de las piezas especiales sobre las placas de cubierta. Fijación de las piezas a las placas.
Criterio de medición de proyecto: Número de unidades previstas, según documentación gráfica de Proyecto.
Criterio de medición de obra: Se medirá el número de unidades realmente ejecutadas según especificaciones de Proyecto.

| Código | Ud | Descripción | Rendimiento | Precio | Importe |
|---|---|---|---|---|---|
| mt13lpo070a | Ud | Aireador, de 86x47 cm, para cubierta de placas asfálticas. (material) | 1.000 | 513855.00 | 513855.00 |
| mt13lpo052c | Ud | Tornillo autorroscante, para la fijación sobre soporte metálico. (material) | 12.000 | 648.00 | 7776.00 |
| mo051 | h | Oficial montador de tinglados y galpones. (mano de obra) | 0.438 | 73602.09 | 32237.72 |
| mo098 | h | Medio oficial montador de tinglados y galpones. (mano de obra) | 0.219 | 45914.45 | 10055.26 |
| % | % | Herramientas | 2 % | 563923.98 | 11278.48 |
|  |  | Costes directos |  |  | 575202.46 |
