# Falsa viga continua de placas de yeso

- Propiedad del archivo: CYPE INGENIEROS, S.A.
- Formato: FIEBDC-3/2002
- Ámbito geográfico: Paraguay
- Divisa: PYG
- Costes indirectos: 3.00 %
- Gastos generales: 13.00 %
- Beneficio industrial: 6.00 %
- IVA: 10.00 %

## R Revestimientos y trasdosados

### RT Cielorrasos en interiores

#### RTA Continuos, de placas de yeso

**RTA021** m Falsa viga continua de placas de yeso.
Formación de falsa viga continua de 20x20 cm de sección, con dos caras de placas de yeso con nervaduras y acabado liso, sujetas mediante estopada colgante. Incluso alambre de atar de acero galvanizado para fijaciones.
Incluye: Replanteo y trazado en los paramentos. Presentación y corte de las piezas. Humectación de la base de fijación. Extendido de la pasta de agarre. Colocación y rejuntado de las piezas. Repasos de encuentros entre piezas, esquinas y rincones.
Criterio de medición de proyecto: Longitud medida según documentación gráfica de Proyecto.
Criterio de medición de obra: Se medirá la longitud realmente ejecutada según especificaciones de Proyecto.

| Código | Ud | Descripción | Rendimiento | Precio | Importe |
|---|---|---|---|---|---|
| mt12fpe010b | m² | Placa de yeso con nervaduras, de 100x60 cm y de 8 mm de espesor (20 mm de espesor total, incluyendo las nervaduras), con canto recto y acabado liso, sin revestir, para cielorrasos. (material) | 0.420 | 32014.00 | 13445.88 |
| mt12fac010 | kg | Fibras vegetales en rollos. (material) | 0.088 | 13897.00 | 1222.94 |
| mt09pes010 | m³ | Pasta de yeso. (material) | 0.002 | 888219.00 | 1776.44 |
| mo035 | h | Oficial escayolista. (mano de obra) | 0.437 | 66739.25 | 29165.05 |
| mo117 | h | Medio oficial escayolista. (mano de obra) | 0.437 | 41172.67 | 17992.46 |
| % | % | Herramientas | 2 % | 63602.77 | 1272.06 |
|  |  | Costes directos |  |  | 64874.83 |
