# Cúpula de yeso

- Propiedad del archivo: CYPE INGENIEROS, S.A.
- Formato: FIEBDC-3/2002
- Ámbito geográfico: Paraguay
- Divisa: PYG
- Costes indirectos: 3.00 %
- Gastos generales: 13.00 %
- Beneficio industrial: 6.00 %
- IVA: 10.00 %

## R Revestimientos y trasdosados

### RT Cielorrasos en interiores

#### RTP Prefabricados de yeso

**RTP290** Ud Cúpula de yeso.
Cúpula con aro, de 45 cm de diámetro, de yeso, de 14x49x12 cm, recibida con cola para yeso. Incluso accesorios de fijación.
Incluye: Replanteo de la pieza. Humectación de la base de fijación. Extendido de la cola. Colocación y rejuntado de la pieza.
Criterio de medición de proyecto: Número de unidades previstas, según documentación gráfica de Proyecto.
Criterio de medición de obra: Se medirá el número de unidades realmente colocadas según especificaciones de Proyecto.

| Código | Ud | Descripción | Rendimiento | Precio | Importe |
|---|---|---|---|---|---|
| mt12rea250a | Ud | Cúpula con aro, de 45 cm de diámetro, de yeso, de 14x49x12 cm. (material) | 1.050 | 493367.00 | 518035.35 |
| mt09eyc030 | kg | Cola para yeso. (material) | 0.060 | 1802.00 | 108.12 |
| mo035 | h | Oficial escayolista. (mano de obra) | 0.278 | 71617.94 | 19909.79 |
| % | % | Herramientas | 2 % | 538053.26 | 10761.07 |
|  |  | Costes directos |  |  | 548814.33 |
