# Ducha solar

- Propiedad del archivo: CYPE INGENIEROS, S.A.
- Formato: FIEBDC-3/2002
- Ámbito geográfico: Paraguay
- Divisa: PYG
- Costes indirectos: 3.00 %
- Gastos generales: 13.00 %
- Beneficio industrial: 6.00 %
- IVA: 10.00 %

## U Urbanización interior de la parcela

### UP Piscinas

#### UPE Equipamiento exterior

**UPE041** Ud Ducha solar.
Ducha solar para piscina, de aluminio, con maneta monomando y rociador fijo, con sistema antical y depósito acumulador de aluminio de 30 litros para calentar el agua aprovechando la energía solar, fijada a una superficie soporte (no incluida en este precio). Incluso anclajes, topes, embellecedores, juntas, tarugos y tornillos, racor de conexión, tuberías para conducción de agua y elementos de anclaje.
Incluye: Replanteo. Montaje de la ducha. Eliminación y limpieza del material sobrante. Comprobación de su correcto funcionamiento.
Criterio de medición de proyecto: Número de unidades previstas, según documentación gráfica de Proyecto.
Criterio de medición de obra: Se medirá el número de unidades realmente ejecutadas según especificaciones de Proyecto.

| Código | Ud | Descripción | Rendimiento | Precio | Importe |
|---|---|---|---|---|---|
| mt47pep042a | Ud | Ducha solar para piscina, de aluminio, con maneta monomando y rociador fijo, con sistema antical y depósito acumulador de aluminio de 30 litros para calentar el agua aprovechando la energía solar, con anclajes, topes, embellecedores, juntas, tarugos y tornillos. (material) | 1.000 | 7990242.00 | 7990242.00 |
| mt47pep041 | Ud | Repercusión por instalación de ducha exterior en área de piscina. Incluye los materiales necesarios para la formación del plato de ducha, instalación de acometida de agua, instalación de desagües y conexiones a la redes principales. (material) | 1.000 | 4082048.00 | 4082048.00 |
| mt09reh330 | kg | Mortero de resina epoxi con arena de sílice, de endurecimiento rápido, para relleno de anclajes. (material) | 0.200 | 25740.00 | 5148.00 |
| mo107 | h | Medio oficial plomero. (mano de obra) | 1.542 | 45830.76 | 70671.03 |
| mo041 | h | Oficial de construcción de obra civil. (mano de obra) | 7.712 | 71617.94 | 552317.55 |
| mo087 | h | Medio oficial de construcción de obra civil. (mano de obra) | 2.571 | 45914.45 | 118046.05 |
| % | % | Herramientas | 2 % | 12818472.63 | 256369.45 |
|  |  | Costes directos |  |  | 13074842.08 |
