# Ensayo de baldosas de mosaico granítico

- Propiedad del archivo: CYPE INGENIEROS, S.A.
- Formato: FIEBDC-3/2002
- Ámbito geográfico: Paraguay
- Divisa: PYG
- Costes indirectos: 3.00 %
- Gastos generales: 13.00 %
- Beneficio industrial: 6.00 %
- IVA: 10.00 %

## X Control de calidad y ensayos

### XB Pisos

#### XBT De mosaico granítico

**XBT010** Ud Ensayo de baldosas de mosaico granítico.
Ensayos a realizar en laboratorio acreditado en el área técnica correspondiente, sobre una muestra de baldosa de mosaico granítico de uso exterior, tomada en obra, para la determinación de las siguientes características: características geométricas, aspecto y textura.
Incluye: Desplazamiento a obra. Toma de muestras. Realización de ensayos. Redacción de informe de los resultados de los ensayos realizados.
Criterio de medición de proyecto: Ensayo a realizar, según documentación del Plan de control de calidad.

| Código | Ud | Descripción | Rendimiento | Precio | Importe |
|---|---|---|---|---|---|
| mt49des010 | Ud | Repercusión de desplazamiento a obra para la toma de muestras. (material) | 1.000 | 4607.00 | 4607.00 |
| mt49bco020 | Ud | Toma en obra de muestras de baldosa de cemento (hidráulica, pasta y mosaico granítico), cuyo peso no exceda de 50 kg. (material) | 1.000 | 193546.00 | 193546.00 |
| mt49bco130a | Ud | Ensayo para determinar las características geométricas, aspecto y textura de una muestra de baldosa de cemento (hidráulica, pasta y mosaico granítico) para uso exterior. (material) | 1.000 | 184084.00 | 184084.00 |
| mt49bco030 | Ud | Informe de resultados de los ensayos realizados sobre una muestra de baldosa de cemento (hidráulica, pasta y mosaico granítico). (material) | 1.000 | 598008.00 | 598008.00 |
| % | % | Herramientas | 2 % | 980245.00 | 19604.90 |
|  |  | Costes directos |  |  | 999849.90 |
