# Umbral de hormigón polímero

- Propiedad del archivo: CYPE Ingenieros S.A.
- Formato: FIEBDC-3/2016
- Programa: Generador de precios de la construcción. CYPE Ingenieros, S.A.
- Fecha: 01/04/2025
- Ámbito geográfico: Paraguay
- Divisa: PYG
- Costes indirectos: 3 %
- Gastos generales: 13 %
- Beneficio industrial: 6 %
- IVA: 10 %

## H Remates y ayudas

### HR Remates de fachada

#### HRP De hormigón polímero

**HRP050** m Umbral de hormigón polímero.
Umbral para remate de puerta de entrada o balconera de hormigón polímero de superficie pulida, con goterón, de 175x20 mm, provisto de tarugos antideslizantes, anclaje metálico de acero inoxidable y grava adherida a la superficie en su cara inferior y empotrado en las jambas, cubriendo el escalón de acceso en la puerta de entrada o balcón de un edificio; colocación con adhesivo cementoso flexible y de gran adherencia, C2 S2 sobre una capa de regularización de mortero de cemento, confeccionado en obra, con aditivo hidrófugo, dosaje 1:3, sobre el que se introducen los anclajes metálicos; y sellado de las juntas entre piezas y de las uniones con los muros con masilla de poliuretano, previa aplicación de la imprimación.
Incluye: Replanteo de las piezas. Corte de las piezas. Preparación y regularización del soporte. Colocación, aplomado, nivelación y alineación. Sellado de juntas y limpieza.
Criterio de medición de proyecto: Longitud del ancho del hueco, medida según documentación gráfica de Proyecto, incrementada en 5 cm a cada lado.
Criterio de medición de obra: Se medirá la longitud realmente ejecutada según especificaciones de Proyecto, incluyendo los empotramientos en las jambas.

| Código | Ud | Descripción | Rendimiento | Precio | Importe |
|---|---|---|---|---|---|
| mt08aaa010a | m³ | Agua. (material) | 0.006 | 9276 | 55.656 |
| mt08cem000p | kg | Cemento gris en bolsas. (material) | 3.6 | 1187 | 4273.200 |
| mt08adt010 | kg | Aditivo hidrófugo para impermeabilización de morteros u hormigones. (material) | 0.072 | 7421 | 534.312 |
| mt20wwa040 | kg | Adhesivo cementoso flexible y de gran adherencia, C2 S2. (material) | 2.34 | 5233 | 12245.220 |
| mt20uhp010a | m | Umbral para remate de puerta de entrada o balconera de hormigón polímero de superficie pulida, con goterón, de 175x20 mm, provisto de tarugos antideslizantes, anclaje metálico de acero inoxidable y grava adherida a la superficie en su cara inferior, suministrado en piezas de hasta 2,6 m de longitud. (material) | 1.05 | 184100 | 193305.000 |
| mt20wwa035 | Ud | Cartucho de 250 cm³ de imprimación para masillas. (material) | 0.041 | 55997 | 2295.877 |
| mt20wwa030 | Ud | Cartucho de 310 cm³ de masilla de poliuretano impermeable. (material) | 0.082 | 76617 | 6282.594 |
| mq06hor010 | h | Hormigonera eléctrica con una capacidad de amasado de 160 l. (maquinaria) | 0.006 | 19690 | 118.140 |
| mo020 | h | Oficial de construcción. (mano de obra) | 0.28 | 71617.94 | 20053.023 |
| mo113 | h | Ayudante de construcción. (mano de obra) | 0.365 | 44181.01 | 16126.069 |
| % | % | Herramientas | 2 % | 255289.091 | 5105.782 |
|  |  | Costes directos |  |  | 260394.873 |

Residuos:
- colocación: mt08cem000p Cemento gris en bolsas; factor de residuo 0.0063
- colocación: mt08adt010 Aditivo hidrófugo para impermeabilización de morteros u hormigones; factor de residuo 0.055
- colocación: mt20wwa040 Adhesivo cementoso flexible y de gran adherencia, C2 S2; factor de residuo 0.07
- colocación: mt20wwa030 Cartucho de 310 cm³ de masilla de poliuretano impermeable; factor de residuo 0.06

## Recursos

**mt08aaa010a** m³ Agua
Datos técnicos: Coste energético 60.000 MJ; Emisión de CO2 30.000 kg

**mt08cem000p** kg Cemento gris en bolsas
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt20wwa040** kg Adhesivo cementoso flexible y de gran adherencia, C2 S2
Datos técnicos: Coste energético 4.091 MJ; Emisión de CO2 0.394 kg; Código LER 17 09 04; Masa del elemento 1 kg; Volumen 0.000667 m3
Residuos:
- embalaje: re170203 Plástico; rendimiento 0.003 kg

**mt20uhp010a** m Umbral para remate de puerta de entrada o balconera de hormigón polímero de superficie pulida
Datos técnicos: Coste energético 72.032 MJ; Emisión de CO2 2.742 kg
Residuos:
- embalaje: re170203 Plástico; rendimiento 0.002 kg

**mt20wwa030** Ud Cartucho de 310 cm³ de masilla de poliuretano impermeable
Datos técnicos: Coste energético 12.716 MJ; Emisión de CO2 0.628 kg; Código LER 17 09 04; Masa del elemento 0.021 kg; Volumen 0.000014 m3
Residuos:
- embalaje: re170203 Plástico; rendimiento 0.1 kg
