# Rejilla de impulsión con compuerta motorizada para regulación de caudal

- Propiedad del archivo: CYPE Ingenieros S.A.
- Formato: FIEBDC-3/2016
- Programa: Generador de precios de la construcción. CYPE Ingenieros, S.A.
- Fecha: 06/09/2022
- Ámbito geográfico: Paraguay
- Divisa: PYG
- Costes indirectos: 3 %
- Gastos generales: 13 %
- Beneficio industrial: 6 %
- IVA: 10 %

## I Instalaciones

### IB Sistemas de climatización

#### IBZ Sistema Airzone

**IBZ016** Ud Rejilla de impulsión con compuerta motorizada para regulación de caudal.
Rejilla inteligente de impulsión de aluminio extruido, formada por una primera fila de lamas verticales orientables manualmente, una segunda fila de lamas horizontales controladas automáticamente por el conjunto biela-motor en función del ciclo verano/invierno seleccionado en el termostato, y una tercera fila de lamas verticales orientables por tornillo, de 200x100 mm, anodizado color plata, RINT020010AKMRE "AIRZONE", motorización con alimentación a 12 Vcc por cable, con deflector de aire para igualar la velocidad de impulsión en el plano de la rejilla DFRT de chapa de acero galvanizado, de 150x100 mm, montada en pared.
Incluye: Replanteo. Colocación y fijación. Conexionado.
Criterio de medición de proyecto: Número de unidades previstas, según documentación gráfica de Proyecto.
Criterio de medición de obra: Se medirá el número de unidades realmente ejecutadas según especificaciones de Proyecto.

| Código | Ud | Descripción | Rendimiento | Precio |
|---|---|---|---|---|
| mt42air023aab | Ud | Rejilla inteligente de impulsión de aluminio extruido, formada por una primera fila de lamas verticales orientables manualmente, una segunda fila de lamas horizontales controladas automáticamente por el conjunto biela-motor en función del ciclo verano/invierno seleccionado en el termostato, y una tercera fila de lamas verticales orientables por tornillo, de 200x100 mm, anodizado color plata, RINT020010AKMRE "AIRZONE", motorización con alimentación a 12 Vcc por cable, con deflector de aire para igualar la velocidad de impulsión en el plano de la rejilla DFRT de chapa de acero galvanizado, de 150x100 mm. (material) | 1 |  |
| mt42air500bd | Ud | Larguero de chapa galvanizada para formación de marco de montaje de rejillas, longitud 200 mm, L200AG "AIRZONE". (material) | 2 | 7011 |
| mt42air500bb | Ud | Larguero de chapa galvanizada para formación de marco de montaje de rejillas, longitud 100 mm, L100AG "AIRZONE". (material) | 2 | 4006 |
| mo005 | h | Oficial instalador de aire acondicionado. (mano de obra) | 0.346 | 52939.6 |
| mo104 | h | Medio oficial instalador de aire acondicionado. (mano de obra) | 0.277 | 32942.7 |
| % | % | Herramientas | 2 % |  |

## Recursos

**mt42air023aab** Ud Rejilla inteligente de impulsión de aluminio extruido
Datos técnicos: Coste energético 21.528 MJ; Emisión de CO2 1.509 kg
Residuos:
- embalaje: re150101 Envases de papel y cartón. (componente de residuo); rendimiento 0.079 kg; Código LER 15 01 01; Masa del elemento 1 kg; Volumen 0.001333 m3

**mt42air500bd** Ud Larguero de chapa galvanizada para formación de marco de montaje de rejillas, longitud 200 mm, L200AG "AIRZONE"
Datos técnicos: Coste energético 4.408 MJ; Emisión de CO2 0.293 kg
Residuos:
- embalaje: re150101 Envases de papel y cartón; rendimiento 0.09 kg
- embalaje: re170203 Plástico. (componente de residuo); rendimiento 0.045 kg; Código LER 17 02 03; Masa del elemento 1 kg; Volumen 0.001667 m3

**mt42air500bb** Ud Larguero de chapa galvanizada para formación de marco de montaje de rejillas, longitud 100 mm, L100AG "AIRZONE"
Datos técnicos: Coste energético 4.408 MJ; Emisión de CO2 0.293 kg
Residuos:
- embalaje: re150101 Envases de papel y cartón; rendimiento 0.09 kg
- embalaje: re170203 Plástico; rendimiento 0.045 kg
