# Ducto de chapa galvanizada

- Propiedad del archivo: CYPE Ingenieros S.A.
- Formato: FIEBDC-3/2016
- Programa: Generador de precios de la construcción. CYPE Ingenieros, S.A.
- Fecha: 10/04/2024
- Ámbito geográfico: Paraguay
- Divisa: PYG
- Costes indirectos: 3 %
- Gastos generales: 13 %
- Beneficio industrial: 6 %
- IVA: 10 %

## I Instalaciones

### IC Calefacción, refrigeración, climatización y agua caliente sanitaria

#### ICR Sistemas de conducción de aire

**ICR020** m² Ducto de chapa galvanizada.
Red de ductos de distribución de aire para climatización, constituida por ductos de chapa galvanizada de 0,6 mm de espesor y juntas transversales con vaina deslizante tipo bayoneta. Incluso embocaduras, ramales 45° simples, accesorios de montaje, elementos de fijación y piezas especiales.
Incluye: Replanteo del recorrido de los ductos. Marcado y posterior anclaje de los soportes de los ductos. Montaje y fijación de ductos. Comprobación de su correcto funcionamiento.
Criterio de medición de proyecto: Superficie proyectada, según documentación gráfica de Proyecto, calculada como producto del perímetro por la longitud del tramo, medida entre los ejes de los elementos o de los puntos a conectar, sin descontar las piezas especiales.
Criterio de medición de obra: Se medirá la superficie realmente ejecutada según especificaciones de Proyecto.

| Código | Ud | Descripción | Rendimiento | Precio | Importe |
|---|---|---|---|---|---|
| mt42con115a | Ud | Repercusión, por m², de material auxiliar para fijación a la obra de ductos autoportantes para la distribución de aire en ventilación y climatización. (material) | 1 | 12924 | 12924.000 |
| mt42con110a | m² | Chapa galvanizada de 0,6 mm de espesor, y juntas transversales con vaina deslizante tipo bayoneta, para la formación de ductos autoportantes para la distribución de aire en ventilación y climatización. (material) | 1.05 | 86161 | 90469.050 |
| mo013 | h | Oficial instalador de ductos de chapa metálica. (mano de obra) | 0.495 | 68578.53 | 33946.372 |
| mo084 | h | Medio oficial instalador de ductos de chapa metálica. (mano de obra) | 0.495 | 42789.48 | 21180.793 |
| % | % | Herramientas | 2 % | 158520.215 | 3170.404 |
|  |  | Costes directos |  |  | 161690.619 |

Residuos:
- colocación: mt42con110a; factor de residuo 0.0186763

## Recursos

**mt42con110a** m² Chapa galvanizada de 0,6 mm de espesor
Datos técnicos: Coste energético 48.052 MJ; Emisión de CO2 2.488 kg; Código LER 17 04 05; Masa del elemento 4.68 kg; Volumen 0.002229 m3
Residuos:
- embalaje: re170203 Plástico. (componente de residuo); rendimiento 0.021 kg; Código LER 17 02 03; Masa del elemento 1 kg; Volumen 0.001667 m3
