# Pilote geotérmico

- Propiedad del archivo: CYPE Ingenieros S.A.
- Formato: FIEBDC-3/2016
- Programa: Generador de precios de la construcción. CYPE Ingenieros, S.A.
- Fecha: 01/04/2025
- Ámbito geográfico: Paraguay
- Divisa: PYG
- Costes indirectos: 3 %
- Gastos generales: 13 %
- Beneficio industrial: 6 %
- IVA: 10 %

## I Instalaciones

### IC Calefacción, refrigeración, climatización y agua caliente sanitaria

#### ICU Geotermia

**ICU018** Ud Pilote geotérmico.
Tubería para formación de pilote geotérmico, formada por tubo de polietileno reticulado (PE-Xa), de 25 mm de diámetro exterior y 2,3 mm de espesor, SDR11, con pies para unión en U de tubos, distanciadores para tubos, latiguillos de fijación a la armadura del pilote (no incluida en este precio), curvatubos de plástico, tapones para los tubos. Incluso conexiones de conducciones y remates. Totalmente montado, conexionado y probado.
Incluye: Colocación de tuberías, accesorios y piezas especiales. Conexionado de todos los circuitos.
Criterio de medición de proyecto: Número de unidades previstas, según documentación gráfica de Proyecto.
Criterio de medición de obra: Se medirá el número de unidades realmente ejecutadas según especificaciones de Proyecto.

| Código | Ud | Descripción | Rendimiento | Precio | Importe |
|---|---|---|---|---|---|
| mt37tpu075bc | m | Tubo de polietileno reticulado (PE-Xa), de 25 mm de diámetro exterior y 2,3 mm de espesor, SDR11, según ISO 15875-2, con el precio incrementado el 10% en concepto de accesorios y piezas especiales. (material) | 82 | 43734 | 3586188.000 |
| mt37sgu031a | Ud | Distanciador para tubos de 25 mm de diámetro. (material) | 12 | 72481 | 869772.000 |
| mt37sgu030a | Ud | Pie de polietileno de alta densidad (PE 100), para unión en U de tubos, electrosoldable. (material) | 4 | 931975 | 3727900.000 |
| mt37tpu705a | Ud | Latiguillo de poliamida para fijación de la tubería. (material) | 80 | 817 | 65360.000 |
| mt37sgu035b | Ud | Curvatubos de plástico, de 25 mm de diámetro. (material) | 8 | 62653 | 501224.000 |
| mt37sgu033b | Ud | Tapón para tubo de polietileno reticulado (PE-Xa) de 25 mm de diámetro, SDR11. (material) | 8 | 18651 | 149208.000 |
| mo004 | h | Oficial calefactor. (mano de obra) | 1.175 | 73602.09 | 86482.456 |
| mo103 | h | Medio oficial calefactor. (mano de obra) | 1.175 | 45830.76 | 53851.143 |
| % | % | Herramientas | 2 % | 9039985.599 | 180799.712 |
|  |  | Costes directos |  |  | 9220785.311 |

Residuos:
- colocación: mt37tpu075bc; factor de residuo 0.0275
- colocación: mt37tpu705a Latiguillo de poliamida para fijación de la tubería; factor de residuo 0.028
- colocación: mt37sgu033b Tapón para tubo de polietileno reticulado (PE-Xa) de 25 mm de diámetro, SDR11; factor de residuo 0.0437

## Recursos

**mt37tpu075bc** m Tubo de polietileno reticulado (PE-Xa)
Datos técnicos: Coste energético 15.113 MJ; Emisión de CO2 0.750 kg; Código LER 17 02 03; Masa del elemento 0.156 kg; Volumen 0.00026 m3

**mt37tpu705a** Ud Latiguillo de poliamida para fijación de la tubería
Datos técnicos: Coste energético 0.116 MJ; Emisión de CO2 0.035 kg; Código LER 17 02 03; Masa del elemento 0.001 kg; Volumen 0.000002 m3
Residuos:
- embalaje: re150101 Envases de papel y cartón. (componente de residuo); rendimiento 0.035 kg; Código LER 15 01 01; Masa del elemento 1 kg; Volumen 0.001333 m3

**mt37sgu033b** Ud Tapón para tubo de polietileno reticulado (PE-Xa) de 25 mm de diámetro, SDR11
Datos técnicos: Coste energético 1.389 MJ; Emisión de CO2 0.078 kg; Código LER 17 02 03; Masa del elemento 0.01 kg; Volumen 0.000017 m3
Residuos:
- embalaje: re150101 Envases de papel y cartón; rendimiento 0.035 kg
