# Terminal de ventilación, de pared

- Propiedad del archivo: CYPE Ingenieros S.A.
- Formato: FIEBDC-3/2016
- Programa: Generador de precios de la construcción. CYPE Ingenieros, S.A.
- Fecha: 01/04/2025
- Ámbito geográfico: Paraguay
- Divisa: PYG
- Costes indirectos: 3 %
- Gastos generales: 13 %
- Beneficio industrial: 6 %
- IVA: 10 %

## I Instalaciones

### IV Ventilación

#### IVM Ventilación mecánica

**IVM028** Ud Terminal de ventilación, de pared.
Boca de ventilación de acero inoxidable, para ducto de 125 mm de diámetro, con embellecedor con visera contra la lluvia y malla de protección contra la entrada de hojas y pájaros.
Incluye: Replanteo. Colocación.
Criterio de medición de proyecto: Número de unidades previstas, según documentación gráfica de Proyecto.
Criterio de medición de obra: Se medirá el número de unidades realmente ejecutadas según especificaciones de Proyecto.

| Código | Ud | Descripción | Rendimiento | Precio | Importe |
|---|---|---|---|---|---|
| mt42svi510a | Ud | Boca de ventilación de acero inoxidable, para ducto de 125 mm de diámetro, con embellecedor con visera contra la lluvia y malla de protección contra la entrada de hojas y pájaros. (material) | 1 | 404609 | 404609.000 |
| mo005 | h | Oficial instalador de aire acondicionado. (mano de obra) | 0.185 | 73602.09 | 13616.387 |
| mo104 | h | Medio oficial instalador de aire acondicionado. (mano de obra) | 0.185 | 45830.76 | 8478.691 |
| % | % | Herramientas | 2 % | 426704.078 | 8534.082 |
|  |  | Costes directos |  |  | 435238.160 |
