# Ventilador de extracción para tejado

- Propiedad del archivo: CYPE Ingenieros S.A.
- Formato: FIEBDC-3/2016
- Programa: Generador de precios de la construcción. CYPE Ingenieros, S.A.
- Fecha: 01/04/2025
- Ámbito geográfico: Paraguay
- Divisa: PYG
- Costes indirectos: 3 %
- Gastos generales: 13 %
- Beneficio industrial: 6 %
- IVA: 10 %

## I Instalaciones

### IV Ventilación

#### IVM Ventilación mecánica

**IVM036** Ud Ventilador de extracción para tejado.
Ventilador helicoidal para tejado, con hélice de plástico reforzada con fibra de vidrio, cuerpo y sombrerete de aluminio, base de acero galvanizado y motor para alimentación monofásica a 230 V y 50 Hz de frecuencia, con protección térmica, aislamiento clase F, grado de protección IP65, de 835 r.p.m., potencia absorbida 0,22 kW, caudal máximo 3900 m³/h, nivel de presión sonora 52 dBA, con malla de protección contra la entrada de hojas y pájaros, para ducto de extracción de 450 mm de diámetro; instalación en el extremo exterior del ducto de extracción (boca de expulsión). Incluso accesorios y elementos de fijación.
Incluye: Replanteo. Colocación y fijación. Conexionado y comprobación de su correcto funcionamiento.
Criterio de medición de proyecto: Número de unidades previstas, según documentación gráfica de Proyecto.
Criterio de medición de obra: Se medirá el número de unidades realmente ejecutadas según especificaciones de Proyecto.

| Código | Ud | Descripción | Rendimiento | Precio | Importe |
|---|---|---|---|---|---|
| mt42svs040aE1 | Ud | Ventilador helicoidal para tejado, con hélice de plástico reforzada con fibra de vidrio, cuerpo y sombrerete de aluminio, base de acero galvanizado y motor para alimentación monofásica a 230 V y 50 Hz de frecuencia, con protección térmica, aislamiento clase F, grado de protección IP65, de 835 r.p.m., potencia absorbida 0,22 kW, caudal máximo 3900 m³/h, nivel de presión sonora 52 dBA, con malla de protección contra la entrada de hojas y pájaros, para ducto de extracción de 450 mm de diámetro. (material) | 1 | 11835001 | 11835001.000 |
| mt42svs900k | Ud | Accesorios y elementos de fijación de ventilador para tejado. (material) | 1 | 4175820 | 4175820.000 |
| mo011 | h | Oficial montador. (mano de obra) | 4.944 | 73602.09 | 363888.733 |
| mo080 | h | Medio oficial montador. (mano de obra) | 4.944 | 45914.45 | 227001.041 |
| % | % | Herramientas | 2 % | 16601710.774 | 332034.215 |
|  |  | Costes directos |  |  | 16933744.989 |

## Recursos

**mt42svs040aE1** Ud Ventilador helicoidal para tejado
Datos técnicos: Coste energético 1158.893 MJ; Emisión de CO2 95.020 kg
Residuos:
- embalaje: re150101 Envases de papel y cartón. (componente de residuo); rendimiento 1.584 kg; Código LER 15 01 01; Masa del elemento 1 kg; Volumen 0.001333 m3
