# Celosía de lamas de madera

- Propiedad del archivo: CYPE Ingenieros S.A.
- Formato: FIEBDC-3/2016
- Programa: Generador de precios de la construcción. CYPE Ingenieros, S.A.
- Fecha: 01/04/2025
- Ámbito geográfico: Paraguay
- Divisa: PYG
- Costes indirectos: 3 %
- Gastos generales: 13 %
- Beneficio industrial: 6 %
- IVA: 10 %

## L Carpintería, placares, cerrajería, vidrios y protecciones solares

### LS Protecciones solares

#### LSZ Celosías

**LSZ020** m² Celosía de lamas de madera.
Celosía fija de lamas horizontales fijas de madera de pino de Flandes, de 60 mm de ancho y 20 mm de espesor, con tratamiento fungicida y acabado lasurado para exterior, enrasadas con el marco de aluminio extruido de aleación 6063 con tratamiento térmico T5, de 45x45 mm de sección, lacado en color a elegir y elementos para fijación de las lamas de acero inoxidable. Incluso elementos de fijación para montaje anclaje mecánico con tarugos de nylon y tornillos de acero sobre superficie soporte de mampostería.
Incluye: Replanteo. Presentación y nivelación. Resolución de las uniones del marco a los paramentos. Montaje de elementos complementarios.
Criterio de medición de proyecto: Superficie medida según documentación gráfica de Proyecto, deduciendo los huecos de superficie mayor de 3 m².
Criterio de medición de obra: Se medirá la superficie realmente ejecutada según especificaciones de Proyecto, deduciendo los huecos de superficie mayor de 3 m².

| Código | Ud | Descripción | Rendimiento | Precio | Importe |
|---|---|---|---|---|---|
| mt26aaa033a | Ud | Anclaje mecánico con tarugo de nylon y tornillo de acero galvanizado, de cabeza avellanada. (material) | 4 | 3035 | 12140.000 |
| mt22pce010a | m² | Celosía fija de lamas horizontales fijas de madera de pino de Flandes, de 60 mm de ancho y 20 mm de espesor, con tratamiento fungicida y acabado lasurado para exterior, enrasadas con el marco de aluminio extruido de aleación 6063 con tratamiento térmico T5, de 45x45 mm de sección, lacado en color a elegir y elementos para fijación de las lamas de acero inoxidable. (material) | 1 | 1356133 | 1356133.000 |
| mo018 | h | Oficial cerrajero. (mano de obra) | 0.449 | 72578.91 | 32587.931 |
| mo059 | h | Medio oficial cerrajero. (mano de obra) | 0.449 | 46019.26 | 20662.648 |
| % | % | Herramientas | 2 % | 1421523.579 | 28430.472 |
|  |  | Costes directos |  |  | 1449954.051 |

Residuos:
- colocación: mt26aaa033a Anclaje mecánico con tarugo de nylon y tornillo de acero galvanizado, de cabeza avellanada; factor de residuo 0.00430435

## Recursos

**mt26aaa033a** Ud Anclaje mecánico con tarugo de nylon y tornillo de acero galvanizado, de cabeza avellanada
Datos técnicos: Coste energético 1.599 MJ; Emisión de CO2 0.133 kg; Código LER 17 04 05; Masa del elemento 0.046 kg; Volumen 0.000022 m3
Residuos:
- embalaje: re150101 Envases de papel y cartón. (componente de residuo); rendimiento 0.001 kg; Código LER 15 01 01; Masa del elemento 1 kg; Volumen 0.001333 m3

**mt22pce010a** m² Celosía fija de lamas horizontales fijas de madera de pino de Flandes
Datos técnicos: Coste energético 1098.146 MJ; Emisión de CO2 -0.191 kg
Residuos:
- embalaje: re170203 Plástico. (componente de residuo); rendimiento 0.091 kg; Código LER 17 02 03; Masa del elemento 1 kg; Volumen 0.001667 m3
- embalaje: re170604 Materiales de aislamiento distintos de los especificados en los códigos 17 06 01 y 17 06 03. (componente de residuo); rendimiento 0.016 kg; Código LER 17 06 04; Masa del elemento 1 kg; Volumen 0.001667 m3
