# Puerta abatible de vidrio templado

- Propiedad del archivo: CYPE Ingenieros S.A.
- Formato: FIEBDC-3/2016
- Programa: Generador de precios de la construcción. CYPE Ingenieros, S.A.
- Fecha: 01/04/2025
- Ámbito geográfico: Paraguay
- Divisa: PYG
- Costes indirectos: 3 %
- Gastos generales: 13 %
- Beneficio industrial: 6 %
- IVA: 10 %

## L Carpintería, placares, cerrajería, vidrios y protecciones solares

### LV Vidrios

#### LVT Templados

**LVT015** Ud Puerta abatible de vidrio templado.
Puerta abatible de vidrio templado incoloro, de 2090x796 mm y de 10 mm de espesor. Incluso kit de herrajes, de acero inoxidable AISI 304.
Incluye: Colocación de los herrajes. Colocación de la puerta. Señalización de las hojas.
Criterio de medición de proyecto: Número de unidades previstas, según documentación gráfica de Proyecto.
Criterio de medición de obra: Se medirá el número de unidades realmente ejecutadas según especificaciones de Proyecto.

| Código | Ud | Descripción | Rendimiento | Precio | Importe |
|---|---|---|---|---|---|
| mt21vtp030y | Ud | Puerta abatible de vidrio templado incoloro, de 2090x796 mm y de 10 mm de espesor. (material) | 1 | 868063 | 868063.000 |
| mt21vts050 | Ud | Kit de herrajes de acero inoxidable AISI 304, formado por pernios y puntos de giro. (material) | 1 | 647748 | 647748.000 |
| mo055 | h | Oficial vidriero. (mano de obra) | 10.079 | 76237.32 | 768395.948 |
| % | % | Herramientas | 2 % | 2284206.948 | 45684.139 |
|  |  | Costes directos |  |  | 2329891.087 |

Residuos:
- colocación: mt21vts050 Kit de herrajes de acero inoxidable AISI 304, formado por pernios y puntos de giro; factor de residuo 0.00450027

## Recursos

**mt21vtp030y** Ud Puerta abatible de vidrio templado incoloro, de 2090x796 mm y de 10 mm de espesor
Datos técnicos: Coste energético 571.728 MJ; Emisión de CO2 41.947 kg
Residuos:
- embalaje: re170203 Plástico. (componente de residuo); rendimiento 0.144 kg; Código LER 17 02 03; Masa del elemento 1 kg; Volumen 0.001667 m3
- embalaje: re170604 Materiales de aislamiento distintos de los especificados en los códigos 17 06 01 y 17 06 03. (componente de residuo); rendimiento 0.03 kg; Código LER 17 06 04; Masa del elemento 1 kg; Volumen 0.001667 m3

**mt21vts050** Ud Kit de herrajes de acero inoxidable AISI 304, formado por pernios y puntos de giro
Datos técnicos: Coste energético 93.163 MJ; Emisión de CO2 13.317 kg; Código LER 17 04 05; Masa del elemento 1.875 kg; Volumen 0.000893 m3
Residuos:
- embalaje: re170203 Plástico; rendimiento 0.04 kg
