# Aislamiento acústico a ruido aéreo sobre cielorraso

- Propiedad del archivo: CYPE INGENIEROS, S.A.
- Formato: FIEBDC-3/2002
- Ámbito geográfico: Paraguay
- Divisa: PYG
- Costes indirectos: 3.00 %
- Gastos generales: 13.00 %
- Beneficio industrial: 6.00 %
- IVA: 10.00 %

**NBT030** m² Aislamiento acústico a ruido aéreo sobre cielorraso, formado por placa de aglomerado de corcho expandido, de 50 mm de espesor, color negro, resistencia térmica 1,25 m²K/W, conductividad térmica 0,036 W/(mK).
Aislamiento acústico a ruido aéreo sobre cielorraso, formado por placa de aglomerado de corcho expandido, de 50 mm de espesor, color negro, resistencia térmica 1,25 m²K/W, conductividad térmica 0,036 W/(mK).
Incluye: Corte y ajuste del aislamiento. Colocación del aislamiento.
Criterio de medición de proyecto: Superficie medida según documentación gráfica de Proyecto.
Criterio de medición de obra: Se medirá la superficie realmente ejecutada según especificaciones de Proyecto.
Criterio de valoración económica: El precio no incluye el cielorraso.

| Código | Ud | Descripción | Rendimiento | Precio | Importe |
|---|---|---|---|---|---|
| mt16acg010da | m² | Placa de aglomerado de corcho expandido, de 50 mm de espesor, color negro, resistencia térmica 1,25 m²K/W, conductividad térmica 0,036 W/(mK), Euroclase E de reacción al fuego, de aplicación como aislante térmico y acústico. (material) | 1.050 | 139253.00 | 146215.65 |
| mo054 | h | Oficial instalador de aislamientos. (mano de obra) | 0.097 | 40066.72 | 3886.47 |
| mo101 | h | Medio oficial instalador de aislamientos. (mano de obra) | 0.097 | 24808.95 | 2406.47 |
| % | % | Herramientas | 2 % | 152508.59 | 3050.17 |
|  |  | Costes directos |  |  | 155558.76 |
