# Cubierta plana transitable, no ventilada, con solado fijo, tipo convencional, para tránsito rodado. Impermeabilización con membranas prefabricadas asfálticas, tipo bicapa

- Propiedad del archivo: CYPE Ingenieros S.A.
- Formato: FIEBDC-3/2016
- Programa: Generador de precios de la construcción. CYPE Ingenieros, S.A.
- Fecha: 10/04/2024
- Ámbito geográfico: Paraguay
- Divisa: PYG
- Costes indirectos: 3 %
- Gastos generales: 13 %
- Beneficio industrial: 6 %
- IVA: 10 %

## Q Cubiertas

### QA Planas transitables, no ventiladas

#### QAC Con solado fijo, para tránsito rodado

**QAC012** m² Cubierta plana transitable, no ventilada, con solado fijo, tipo convencional, para tránsito rodado. Impermeabilización con membranas prefabricadas asfálticas, tipo bicapa.
Cubierta plana transitable, no ventilada, con solado fijo, tipo convencional, pendiente del 1% al 15%, para tránsito rodado. FORMACIÓN DE PENDIENTES: mediante encintado de limatesas, limahoyas y juntas con fajas fajas fajas fajas fajas fajas maestras de ladrillo cerámico hueco doble y capa de hormigón liviano, de resistencia a compresión 2,0 MPa y 690 kg/m³ de densidad, confeccionado en obra con arcilla expandida y cemento gris, con espesor medio de 10 cm; con capa de regularización de mortero de cemento, confeccionado en obra, dosaje 1:6 de 2 cm de espesor, acabado fratasado; IMPERMEABILIZACIÓN: tipo bicapa, adherida, compuesta por membrana prefabricada de betún modificado con elastómero SBS, de 4 mm de espesor, con armadura de fieltro de poliéster no tejido de 160 g/m² y membrana prefabricada de betún modificado con elastómero SBS, de 2,5 mm de espesor, con armadura de fieltro de fibra de vidrio de 60 g/m², previa imprimación con emulsión asfáltica aniónica con cargas; CAPA DE PROTECCIÓN: piso de aglomerado asfáltico, con mezcla bituminosa discontinua en caliente, de tipo abierta (porcentaje de huecos > 12%), con agregado granítico de 8 mm de tamaño máximo, y betún asfáltico de penetración, de 8 cm de espesor.
Criterio de valoración económica: El precio no incluye la ejecución y el sellado de las juntas ni la ejecución de remates en los encuentros con paramentos y desagües.
Incluye: Replanteo de los puntos singulares. Replanteo de las pendientes y trazado de limatesas, limahoyas y juntas. Formación de pendientes mediante encintado de limatesas, limahoyas y juntas con fajas fajas fajas fajas fajas maestras de ladrillo. Relleno de juntas con poliestireno expandido. Vaciado y regleado del hormigón liviano hasta alcanzar el nivel de coronación de las fajas fajas fajas fajas fajas fajas fajas fajas maestras. Vaciado, extendido y regleado del mortero de regularización. Limpieza y preparación de la superficie. Colocación de la impermeabilización. Extendido y compactación de la capa de rodadura.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3 | 1798 | 5394.000 |
| mt01arl030b | m³ | Arcilla expandida, suministrada en bolsas Big Bag. (material) | 0.105 | 716679 | 75251.295 |
| mt08cem000p | kg | Cemento gris en bolsas. (material) | 25 | 1181 | 29525.000 |
| mt08aaa010a | m³ | Agua. (material) | 0.011 | 9226 | 101.486 |
| mt16pea020b | m² | Panel rígido de poliestireno expandido, mecanizado lateral recto, de 20 mm de espesor, resistencia térmica 0,55 m²K/W, conductividad térmica 0,036 W/(mK), para junta de dilatación. (material) | 0.01 | 13794 | 137.940 |
| mt01arg005a | t | Arena de cantera, para mortero preparado en obra. (material) | 0.033 | 106133 | 3502.389 |
| mt14lba010q | m² | Membrana prefabricada de betún modificado con elastómero SBS, de 4 mm de espesor, masa nominal 4,8 kg/m², con armadura de fieltro de poliéster no tejido de 160 g/m², acabado en una cara con fieltro de poliéster de 130 g/m², de superficie no protegida. (material) | 1.1 | 113032 | 124335.200 |
| mt14lba010a | m² | Membrana prefabricada de betún modificado con elastómero SBS, de 2,5 mm de espesor, masa nominal 3 kg/m², con armadura de fieltro de fibra de vidrio de 60 g/m², de superficie no protegida. (material) | 1.1 | 49427 | 54369.700 |
| mt14iea020c | kg | Emulsión asfáltica aniónica con cargas. (material) | 0.3 | 33950 | 10185.000 |
| mt47aag010qa | t | Mezcla bituminosa discontinua en caliente, de tipo abierta (porcentaje de huecos > 12%), con agregado granítico de 8 mm de tamaño máximo, y betún asfáltico de penetración. (material) | 0.184 | 945177 | 173912.568 |
| mq11ext030 | h | Extendedora asfáltica de cadenas, de 81 kW. (maquinaria) | 0.008 | 1280256 | 10242.048 |
| mq02ron010a | h | Rodillo vibrante tándem autopropulsado, de 24,8 kW, de 2450 kg, ancho de trabajo 100 cm. (maquinaria) | 0.003 | 313846 | 941.538 |
| mq06hor010 | h | Hormigonera eléctrica con una capacidad de amasado de 160 l. (maquinaria) | 0.095 | 19436 | 1846.420 |
| mo020 | h | Oficial de construcción. (mano de obra) | 0.363 | 66739.25 | 24226.348 |
| mo113 | h | Ayudante de construcción. (mano de obra) | 0.739 | 41172.67 | 30426.603 |
| mo029 | h | Oficial instalador de membranas impermeabilizantes. (mano de obra) | 0.213 | 66739.25 | 14215.460 |
| mo067 | h | Medio oficial instalador de membranas impermeabilizantes. (mano de obra) | 0.213 | 42789.48 | 9114.159 |
| % | % | Herramientas | 2 % | 567727.154 | 11354.543 |
|  |  | Costes directos |  |  | 579081.697 |

Residuos:
- colocación: mt04lvc010c Ladrillo cerámico hueco doble, para revestir, 24x11,5x9 cm, densidad 780 kg/m³; factor de residuo 0.04494
- colocación: mt01arl030b Arcilla expandida, suministrada en bolsas Big Bag; factor de residuo 0.003
- colocación: mt08cem000p Cemento gris en bolsas; factor de residuo 0.0063
- colocación: mt16pea020b; factor de residuo 0.048
- colocación: mt01arg005a Arena de cantera, para mortero preparado en obra; factor de residuo 0.00501329
- colocación: mt14lba010q; factor de residuo 0.0449558
- colocación: mt14lba010a; factor de residuo 0.07
- colocación: mt14iea020c Emulsión asfáltica aniónica con cargas; factor de residuo 0.007
- colocación: mt47aag010qa; factor de residuo 0.0105

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030b** m³ Arcilla expandida, suministrada en bolsas Big Bag
Datos técnicos: Coste energético 1051.540 MJ; Emisión de CO2 67.918 kg; Código LER 01 04 09; Masa del elemento 350 kg; Volumen 0.21875 m3
Residuos:
- embalaje: re170203 Plástico; rendimiento 1.75 kg

**mt08cem000p** kg Cemento gris en bolsas
Datos técnicos: Coste energético 7.174 MJ; Emisión de CO2 0.904 kg; Código LER 17 01 01; Masa del elemento 1 kg; Volumen 0.000667 m3
Residuos:
- embalaje: re150101 Envases de papel y cartón. (componente de residuo); rendimiento 0.014 kg; Código LER 15 01 01; Masa del elemento 1 kg; Volumen 0.001333 m3
- embalaje: re170201 Madera; rendimiento 0.001 kg
- embalaje: re170203 Plástico; rendimiento 0.003 kg

**mt08aaa010a** m³ Agua
Datos técnicos: Coste energético 60.000 MJ; Emisión de CO2 30.000 kg

**mt16pea020b** m² Panel rígido de poliestireno expandido
Datos técnicos: Coste energético 57.501 MJ; Emisión de CO2 1.999 kg; Código LER 17 06 04; Masa del elemento 0.6 kg; Volumen 0.001 m3
Residuos:
- embalaje: re170203 Plástico; rendimiento 0.024 kg

**mt01arg005a** t Arena de cantera, para mortero preparado en obra
Datos técnicos: Coste energético 75.000 MJ; Emisión de CO2 4.000 kg; Código LER 01 04 08; Masa del elemento 1000 kg; Volumen 0.666667 m3

**mt14lba010q** m² Membrana prefabricada de betún modificado con elastómero SBS
Datos técnicos: Coste energético 280.262 MJ; Emisión de CO2 7.893 kg; Código LER 17 03 02; Masa del elemento 4.8 kg; Volumen 0.0048 m3
Residuos:
- embalaje: re170203 Plástico; rendimiento 0.064 kg

**mt14lba010a** m² Membrana prefabricada de betún modificado con elastómero SBS
Datos técnicos: Coste energético 176.114 MJ; Emisión de CO2 4.981 kg; Código LER 17 03 02; Masa del elemento 3 kg; Volumen 0.003 m3
Residuos:
- embalaje: re170203 Plástico; rendimiento 0.05 kg

**mt14iea020c** kg Emulsión asfáltica aniónica con cargas
Datos técnicos: Coste energético 31.940 MJ; Emisión de CO2 0.230 kg; Código LER 17 03 02; Masa del elemento 1 kg; Volumen 0.001 m3

**mt47aag010qa** t Mezcla bituminosa discontinua en caliente
Datos técnicos: Coste energético 3024.300 MJ; Emisión de CO2 19.960 kg; Código LER 17 03 02; Masa del elemento 1000 kg; Volumen 1 m3
