# Limatesa de teja cerámica

- Propiedad del archivo: CYPE Ingenieros S.A.
- Formato: FIEBDC-3/2016
- Programa: Generador de precios de la construcción. CYPE Ingenieros, S.A.
- Fecha: 06/09/2022
- Ámbito geográfico: Paraguay
- Divisa: PYG
- Costes indirectos: 3 %
- Gastos generales: 13 %
- Beneficio industrial: 6 %
- IVA: 10 %

## Q Cubiertas

### QR Remates

#### QRL Limahoyas, limatesas y cumbreras

**QRL030** m Limatesa de teja cerámica.
Formación de limatesa con tejas cerámicas curvas, acabado con engobe color rojo, 40,8x15x11,6 cm, recibidas con mortero de cemento, confeccionado en obra, dosaje 1:6. Incluso solapes.
Incluye: Colocación de las tejas con mortero.
Criterio de medición de proyecto: Longitud medida en verdadera magnitud, según documentación gráfica de Proyecto.
Criterio de medición de obra: Se medirá, en verdadera magnitud, la longitud realmente ejecutada según especificaciones de Proyecto.

| Código | Ud | Descripción | Rendimiento | Precio | Importe |
|---|---|---|---|---|---|
| mt13tac050a | Ud | Teja cerámica curva, acabado con engobe color rojo, 40,8x15x11,6 cm. (material) | 3.1 | 3687 | 11429.700 |
| mt08aaa010a | m³ | Agua. (material) | 0.006 | 8835 | 53.010 |
| mt01arg005a | t | Arena de cantera, para mortero preparado en obra. (material) | 0.049 | 101654 | 4981.046 |
| mt08cem000p | kg | Cemento gris en bolsas. (material) | 7.5 | 1131 | 8482.500 |
| mq06hor010 | h | Hormigonera. (maquinaria) | 0.024 | 9984 | 239.616 |
| mo020 | h | Oficial de construcción. (mano de obra) | 0.363 | 51517.9 | 18700.998 |
| mo112 | h | Ayudante especializado de construcción. (mano de obra) | 0.476 | 32267.8 | 15359.473 |
| % | % | Herramientas | 2 % | 59246.343 | 1184.927 |
|  |  | Costes directos |  |  | 60431.270 |

Residuos:
- colocación: mt13tac050a Teja cerámica curva, acabado con engobe color rojo, 40,8x15x11,6 cm; factor de residuo 0.105
- colocación: mt01arg005a Arena de cantera, para mortero preparado en obra; factor de residuo 0.00501329
- colocación: mt08cem000p Cemento gris en bolsas; factor de residuo 0.021

## Recursos

**mt13tac050a** Ud Teja cerámica curva, acabado con engobe color rojo, 40,8x15x11,6 cm
Datos técnicos: Coste energético 5.610 MJ; Emisión de CO2 0.274 kg; Código LER 17 01 03; Masa del elemento 1.35 kg; Volumen 0.00108 m3
Residuos:
- embalaje: re170201 Madera. (componente de residuo); rendimiento 0.003 kg; Código LER 17 02 01; Masa del elemento 1 kg; Volumen 0.000909 m3
- embalaje: re170203 Plástico. (componente de residuo); rendimiento 0.002 kg; Código LER 17 02 03; Masa del elemento 1 kg; Volumen 0.001667 m3

**mt08aaa010a** m³ Agua
Datos técnicos: Coste energético 60.000 MJ; Emisión de CO2 30.000 kg

**mt01arg005a** t Arena de cantera, para mortero preparado en obra
Datos técnicos: Coste energético 150.000 MJ; Emisión de CO2 8.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg
