# Reparación de alero en cubierta inclinada de tejas

- Propiedad del archivo: CYPE Ingenieros S.A.
- Formato: FIEBDC-3/2016
- Programa: Generador de precios de la construcción. CYPE Ingenieros, S.A.
- Fecha: 01/04/2025
- Ámbito geográfico: Paraguay
- Divisa: PYG
- Costes indirectos: 3 %
- Gastos generales: 13 %
- Beneficio industrial: 6 %
- IVA: 10 %

## Q Cubiertas

### QT Inclinadas

#### QTY Reparaciones y refuerzos

**QTY020** m Reparación de alero en cubierta inclinada de tejas.
Reparación de alero a una altura de hasta 20 m en cubierta inclinada de tejas, eliminando las partes deterioradas y reconstruyéndolo con 3 ud/m de teja cerámica curva, acabado con engobe color rojo, 40,8x15x11,6 cm y las restantes tejas recuperadas del alero, en buen estado de conservación, fijadas con espuma de poliuretano; y carga manual de escombros sobre camión o contenedor.
Incluye: Desmontaje del alero deteriorado. Recuperación de las tejas en buen estado de conservación. Limpieza y preparación de la superficie. Fijación de las tejas con espuma. Carga de escombros sobre camión o contenedor.
Criterio de medición de proyecto: Longitud medida según documentación gráfica de Proyecto.
Criterio de medición de obra: Se medirá la longitud realmente ejecutada según especificaciones de Proyecto.

| Código | Ud | Descripción | Rendimiento | Precio | Importe |
|---|---|---|---|---|---|
| mt13tac050a | Ud | Teja cerámica curva, acabado con engobe color rojo, 40,8x15x11,6 cm. (material) | 3 | 5597 | 16791.000 |
| mt13blw110a | Ud | Aerosol de 750 cm³ de espuma de poliuretano, de 22,5 kg/m³ de densidad, 140% de expansión, 18 N/cm² de resistencia a tracción y 20 N/cm² de resistencia a flexión, conductividad térmica 0,04 W/(mK), estable de -40°C a 100°C; para aplicar con pistola. (material) | 0.063 | 45635 | 2875.005 |
| mt13blw104 | Ud | Gancho para sujeción de tejas a rastrel. (material) | 2.5 | 317 | 792.500 |
| mo020 | h | Oficial de construcción. (mano de obra) | 0.501 | 71617.94 | 35880.588 |
| mo113 | h | Ayudante de construcción. (mano de obra) | 0.25 | 44181.01 | 11045.253 |
| % | % | Herramientas | 2 % | 67384.346 | 1347.687 |
|  |  | Costes directos |  |  | 68732.033 |

Residuos:
- colocación: mt13tac050a Teja cerámica curva, acabado con engobe color rojo, 40,8x15x11,6 cm; factor de residuo 0.0578
- colocación: mt13blw110a; factor de residuo 0.024
- colocación: mt13blw104 Gancho para sujeción de tejas a rastrel; factor de residuo 0.005

## Recursos

**mt13tac050a** Ud Teja cerámica curva, acabado con engobe color rojo, 40,8x15x11,6 cm
Datos técnicos: Coste energético 5.610 MJ; Emisión de CO2 0.274 kg; Código LER 17 01 03; Masa del elemento 1.35 kg; Volumen 0.00108 m3
Residuos:
- embalaje: re170201 Madera. (componente de residuo); rendimiento 0.003 kg; Código LER 17 02 01; Masa del elemento 1 kg; Volumen 0.000909 m3
- embalaje: re170203 Plástico. (componente de residuo); rendimiento 0.002 kg; Código LER 17 02 03; Masa del elemento 1 kg; Volumen 0.001667 m3

**mt13blw110a** Ud Aerosol de 750 cm³ de espuma de poliuretano
Datos técnicos: Coste energético 4.178 MJ; Emisión de CO2 0.208 kg; Código LER 17 06 04; Masa del elemento 0.01875 kg; Volumen 0.000031 m3
Residuos:
- embalaje: re150104 Envases metálicos. (componente de residuo); rendimiento 0.15 kg; Código LER 15 01 04; Masa del elemento 1 kg; Volumen 0.001667 m3

**mt13blw104** Ud Gancho para sujeción de tejas a rastrel
Datos técnicos: Coste energético 0.040 MJ; Emisión de CO2 0.003 kg; Código LER 17 04 05; Masa del elemento 0.004 kg; Volumen 0.000002 m3
Residuos:
- embalaje: re150101 Envases de papel y cartón. (componente de residuo); rendimiento 0.001 kg; Código LER 15 01 01; Masa del elemento 1 kg; Volumen 0.001333 m3
