# Piezas especiales para cubierta inclinada de chapa perfilada de acero

- Propiedad del archivo: CYPE Ingenieros S.A.
- Formato: FIEBDC-3/2016
- Programa: Generador de precios de la construcción. CYPE Ingenieros, S.A.
- Fecha: 01/04/2025
- Ámbito geográfico: Paraguay
- Divisa: PYG
- Costes indirectos: 3 %
- Gastos generales: 13 %
- Beneficio industrial: 6 %
- IVA: 10 %

## Q Cubiertas

### QU Componentes de cubiertas inclinadas y curvas

#### QUM De chapas de acero y paneles sándwich

**QUM012** Ud Piezas especiales para cubierta inclinada de chapa perfilada de acero.
Aireador lineal estático, de chapa de acero galvanizado, de 3500 mm de longitud, 600 mm de ancho, apertura central de 250 mm de ancho, 350 mm de altura y 0,6 mm de espesor, con soporte metálico adaptable a la pendiente de la cubierta, para cubierta inclinada, con una pendiente mayor del 10%. Incluso accesorios de fijación a las chapas.
Incluye: Replanteo y colocación de las piezas especiales sobre las chapas. Fijación de las piezas a las chapas.
Criterio de medición de proyecto: Número de unidades previstas, según documentación gráfica de Proyecto.
Criterio de medición de obra: Se medirá el número de unidades realmente ejecutadas según especificaciones de Proyecto.

| Código | Ud | Descripción | Rendimiento | Precio | Importe |
|---|---|---|---|---|---|
| mt42sva920a | Ud | Aireador lineal estático, de chapa de acero galvanizado, de 3500 mm de longitud, 600 mm de ancho, apertura central de 250 mm de ancho, 350 mm de altura y 0,6 mm de espesor, con soporte metálico adaptable a la pendiente de la cubierta y accesorios de fijación. (material) | 1 | 1964376 | 1964376.000 |
| mo051 | h | Oficial montador de tinglados y galpones. (mano de obra) | 0.626 | 73602.09 | 46074.908 |
| mo098 | h | Medio oficial montador de tinglados y galpones. (mano de obra) | 0.626 | 45914.45 | 28742.446 |
| % | % | Herramientas | 2 % | 2039193.354 | 40783.867 |
|  |  | Costes directos |  |  | 2079977.221 |
