# Revestimiento de escalera interior, con piezas de piedra natural. Colocación en capa gruesa

- Propiedad del archivo: CYPE Ingenieros S.A.
- Formato: FIEBDC-3/2016
- Programa: Generador de precios de la construcción. CYPE Ingenieros, S.A.
- Fecha: 06/11/2025
- Ámbito geográfico: Paraguay
- Divisa: PYG
- Costes indirectos: 3 %
- Gastos generales: 13 %
- Beneficio industrial: 6 %
- IVA: 10 %

## R Revestimientos y trasdosados

### RE Peldaños

#### REP De piedra natural

**REP010** Ud Revestimiento de escalera interior, con piezas de piedra natural. Colocación en capa gruesa.
Revestimiento de escalera interior de ida y vuelta, de dos tramos rectos con descanso intermedio con 17 peldaños de 100 cm de ancho, formado por huella de mármol, procedente de España, Crema Levante, tamaño máximo hasta 120 cm de longitud y 3 cm de espesor, cara y cantos pulidos, descansos y zócalos del mismo material, tabica de mármol, procedente de España, Crema Levante, tamaño máximo hasta 120x16x2 cm, pulida y zanquín de mármol, procedente de España, Crema Levante, de dos piezas, 37x7x2 cm, cara y cantos pulidos. COLOCACIÓN: en capa gruesa con mortero de cemento 1:6. REJUNTADO: con mortero de juntas cementoso, CG1, para junta mínima (entre 1,5 y 3 mm), con la misma tonalidad de las piezas.
Incluye: Replanteo y trazado de huellas, tabicas y zanquines. Corte de las piezas y formación de encajes en esquinas y rincones. Humectación del escalonado. Colocación con mortero de la tabica y huella del primer peldaño. Tendido de cordeles. Colocación de tabicas y huellas. Colocación del zanquín. Relleno de juntas. Limpieza del tramo.
Criterio de medición de proyecto: Número de unidades previstas, según documentación gráfica de Proyecto.
Criterio de medición de obra: Se medirá el número de unidades realmente ejecutadas según especificaciones de Proyecto.

| Código | Ud | Descripción | Rendimiento | Precio | Importe |
|---|---|---|---|---|---|
| mt18pmn110ka | Ud | Huella para peldaño recto de mármol, procedente de España, Crema Levante, longitud hasta 100 cm y 3 cm de espesor, cara y cantos pulidos, densidad 2720 kg/m³, resistencia a compresión 131,6 MPa, resistencia a flexión 11,4 MPa, absorción de agua por capilaridad menor de 5 kg/m² min½, coeficiente de absorción de agua <= 0,4%, Euroclase A1 de reacción al fuego, resistencia a la abrasión 2,76 mm, resistencia al deslizamiento en condiciones secas (índice SRV) 53, resistencia al deslizamiento en condiciones húmedas (índice SRV) 14. (material) | 17 | 135876 | 2309892.000 |
| mt18pmn111ka | Ud | Tabica para peldaño de mármol, procedente de España, Crema Levante, hasta 100 cm de largo por 16 cm de ancho y 2 cm de espesor, pulida, densidad 2690 kg/m³, resistencia a compresión 131,6 MPa, resistencia a flexión 11,4 MPa, absorción de agua por capilaridad menor de 5 kg/m² min½, coeficiente de absorción de agua <= 0,4%, Euroclase A1 de reacción al fuego, resistencia a la abrasión 2,76 mm, resistencia al deslizamiento en condiciones secas (índice SRV) 53, resistencia al deslizamiento en condiciones húmedas (índice SRV) 14. (material) | 17 | 101963 | 1733371.000 |
| mt18zmn010u | Ud | Zanquín de mármol, procedente de España, Crema Levante, de dos piezas, 37x7x2 cm, cara y cantos pulidos, densidad 2690 kg/m³, resistencia a compresión 131,6 MPa, resistencia a flexión 11,4 MPa, absorción de agua por capilaridad menor de 5 kg/m² min½, coeficiente de absorción de agua <= 0,4%, Euroclase A1 de reacción al fuego, resistencia a la abrasión 2,76 mm, resistencia al deslizamiento en condiciones secas (índice SRV) 53, resistencia al deslizamiento en condiciones húmedas (índice SRV) 14. (material) | 17 | 29768 | 506056.000 |
| mt18bmn010ov | m² | Piezas de mármol, procedente de España, Crema Levante, 60x40x2 cm, acabado pulido, densidad 2690 kg/m³, resistencia a compresión 131,6 MPa, resistencia a flexión 11,4 MPa, absorción de agua por capilaridad menor de 5 kg/m² min½, coeficiente de absorción de agua <= 0,4%, Euroclase A1 de reacción al fuego, resistencia a la abrasión 2,76 mm, resistencia al deslizamiento en condiciones secas (índice SRV) 53, resistencia al deslizamiento en condiciones húmedas (índice SRV) 14. (material) | 1.05 | 183398 | 192567.900 |
| mt18rmn010ka | m | Zócalo de mármol, procedente de España, Crema Levante, 7x1 cm, cara y cantos pulidos, densidad 2690 kg/m³, resistencia a compresión 131,6 MPa, resistencia a flexión 11,4 MPa, absorción de agua por capilaridad menor de 5 kg/m² min½, coeficiente de absorción de agua <= 0,4%, Euroclase A1 de reacción al fuego, resistencia a la abrasión 2,76 mm. (material) | 2 | 13188 | 26376.000 |
| mt09mor010c | m³ | Mortero de cemento CEM II/B-P 32,5 N tipo M-5, confeccionado en obra con 250 kg/m³ de cemento y una proporción en volumen 1/6. (material) | 0.034 | 593570 | 20181.380 |
| mt09mcr060c | kg | Mortero de juntas cementoso, CG1, para junta mínima entre 1,5 y 3 mm. (material) | 2.48 | 3604 | 8937.920 |
| mt01ara010a | m³ | Arena con granulometría de 0 a 5 mm de diámetro, limpia. (material) | 0.02 | 84789 | 1695.780 |
| mo023 | h | Oficial pisero. (mano de obra) | 14.753 | 71617.94 | 1056579.469 |
| mo061 | h | Medio oficial pisero. (mano de obra) | 14.753 | 45914.45 | 677375.881 |
| mo113 | h | Ayudante de construcción. (mano de obra) | 14.753 | 44181.01 | 651802.441 |
| % | % | Herramientas | 2 % | 7184835.771 | 143696.715 |
|  |  | Costes directos |  |  | 7328532.486 |

Residuos:
- colocación: mt18pmn110ka; factor de residuo 0.0329103
- colocación: mt18pmn111ka; factor de residuo 0.0372413
- colocación: mt18zmn010u; factor de residuo 0.0384999
- colocación: mt18bmn010ov; factor de residuo 0.0385
- colocación: mt18rmn010ka; factor de residuo 0.0385
- colocación: mt09mor010c; factor de residuo 0.0036
- colocación: mt09mcr060c Mortero de juntas cementoso, CG1, para junta mínima entre 1,5 y 3 mm; factor de residuo 0.07
- colocación: mt01ara010a Arena con granulometría de 0 a 5 mm de diámetro, limpia; factor de residuo 0.003

## Recursos

**mt18pmn110ka** Ud Huella para peldaño recto de mármol
Datos técnicos: Coste energético 64.778 MJ; Emisión de CO2 2.552 kg; Código LER 01 04 13; Masa del elemento 26.73 kg; Volumen 0.01782 m3
Residuos:
- embalaje: re170201 Madera. (componente de residuo); rendimiento 0.001 kg; Código LER 17 02 01; Masa del elemento 1 kg; Volumen 0.000909 m3
- embalaje: re170203 Plástico. (componente de residuo); rendimiento 0.087 kg; Código LER 17 02 03; Masa del elemento 1 kg; Volumen 0.001667 m3

**mt18pmn111ka** Ud Tabica para peldaño de mármol
Datos técnicos: Coste energético 26.270 MJ; Emisión de CO2 1.079 kg; Código LER 01 04 13; Masa del elemento 8.64 kg; Volumen 0.00576 m3
Residuos:
- embalaje: re170201 Madera; rendimiento 0.001 kg
- embalaje: re170203 Plástico; rendimiento 0.082 kg

**mt18zmn010u** Ud Zanquín de mármol
Datos técnicos: Coste energético 10.913 MJ; Emisión de CO2 0.492 kg; Código LER 01 04 13; Masa del elemento 1.3986 kg; Volumen 0.000932 m3
Residuos:
- embalaje: re170201 Madera; rendimiento 0.001 kg
- embalaje: re170203 Plástico; rendimiento 0.08 kg

**mt18bmn010ov** m² Piezas de mármol
Datos técnicos: Coste energético 119.571 MJ; Emisión de CO2 4.358 kg; Código LER 01 04 13; Masa del elemento 54 kg; Volumen 0.036 m3
Residuos:
- embalaje: re170201 Madera; rendimiento 0.031 kg
- embalaje: re170203 Plástico; rendimiento 0.02 kg

**mt18rmn010ka** m Zócalo de mármol
Datos técnicos: Coste energético 12.352 MJ; Emisión de CO2 0.526 kg; Código LER 01 04 13; Masa del elemento 1.89 kg; Volumen 0.00126 m3
Residuos:
- embalaje: re170201 Madera; rendimiento 0.004 kg
- embalaje: re170203 Plástico; rendimiento 0.08 kg

**mt09mor010c** m³ Mortero de cemento CEM II/B-P 32,5 N tipo M-5
Datos técnicos: Coste energético 3724.000 MJ; Emisión de CO2 323.000 kg; Código LER 17 01 01; Masa del elemento 1900 kg; Volumen 1.266667 m3

**mt09mcr060c** kg Mortero de juntas cementoso, CG1, para junta mínima entre 1,5 y 3 mm
Datos técnicos: Coste energético 8.234 MJ; Emisión de CO2 0.616 kg; Código LER 17 09 04; Masa del elemento 1 kg; Volumen 0.000667 m3
Residuos:
- embalaje: re150101 Envases de papel y cartón. (componente de residuo); rendimiento 0.02 kg; Código LER 15 01 01; Masa del elemento 1 kg; Volumen 0.001333 m3
- embalaje: re170201 Madera; rendimiento 0.005 kg
- embalaje: re170203 Plástico; rendimiento 0.008 kg

**mt01ara010a** m³ Arena con granulometría de 0 a 5 mm de diámetro, limpia
Datos técnicos: Coste energético 146.250 MJ; Emisión de CO2 7.800 kg; Código LER 01 04 09; Masa del elemento 1950 kg; Volumen 1.21875 m3
