# Contrapiso de agregado

- Propiedad del archivo: CYPE Ingenieros S.A.
- Formato: FIEBDC-3/2016
- Programa: Generador de precios de la construcción. CYPE Ingenieros, S.A.
- Fecha: 01/04/2025
- Ámbito geográfico: Paraguay
- Divisa: PYG
- Costes indirectos: 3 %
- Gastos generales: 13 %
- Beneficio industrial: 6 %
- IVA: 10 %

## R Revestimientos y trasdosados

### RS Pisos

#### RSB Contrapisos y grandes recrecidos

**RSB005** m² Contrapiso de agregado.
Contrapiso, de 2 cm de espesor, de gravilla de machaqueo de 5 a 10 mm de diámetro.
Incluye: Limpieza y preparación del soporte. Replanteo, marcado de niveles y colocación de fajas fajas fajas fajas fajas maestras. Extendido del agregado. Regularización de la capa de agregado, pasando una regla sobre las fajas fajas fajas fajas fajas maestras.
Criterio de medición de proyecto: Superficie medida según documentación gráfica de Proyecto.
Criterio de medición de obra: Se medirá la superficie realmente ejecutada según especificaciones de Proyecto, sin deducir la superficie ocupada por los pilares situados dentro de su perímetro.

| Código | Ud | Descripción | Rendimiento | Precio | Importe |
|---|---|---|---|---|---|
| mt01arp032b | m³ | Gravilla caliza de machaqueo de 5 a 10 mm de diámetro. (material) | 0.02 | 145268 | 2905.360 |
| mo113 | h | Ayudante de construcción. (mano de obra) | 0.068 | 44181.01 | 3004.309 |
| % | % | Herramientas | 2 % | 5909.669 | 118.193 |
|  |  | Costes directos |  |  | 6027.862 |

Residuos:
- colocación: mt01arp032b Gravilla caliza de machaqueo de 5 a 10 mm de diámetro; factor de residuo 0.00696825

## Recursos

**mt01arp032b** m³ Gravilla caliza de machaqueo de 5 a 10 mm de diámetro
Datos técnicos: Coste energético 146.250 MJ; Emisión de CO2 7.800 kg; Código LER 01 04 08; Masa del elemento 1950 kg; Volumen 1.3 m3
