# Piso interior de piezas de mosaico granítico. Colocación en capa gruesa

- Propiedad del archivo: CYPE Ingenieros S.A.
- Formato: FIEBDC-3/2016
- Programa: Generador de precios de la construcción. CYPE Ingenieros, S.A.
- Fecha: 01/04/2025
- Ámbito geográfico: Paraguay
- Divisa: PYG
- Costes indirectos: 3 %
- Gastos generales: 13 %
- Beneficio industrial: 6 %
- IVA: 10 %

## R Revestimientos y trasdosados

### RS Pisos

#### RSC De mosaico granítico

**RSC010** m² Piso interior de piezas de mosaico granítico. Colocación en capa gruesa.
Piso interior de piezas de mosaico granítico micrograno (menor o igual a 6 mm), uso normal, de 40x40 cm, color Marfil y en posesión de certificados de ensayos, con un pulido inicial en mampostería, para pulir y abrillantar en obra. COLOCACIÓN: en capa gruesa, a golpe de maceta sobre colchón de mortero de cemento, confeccionado en obra, dosaje 1:6, de 3 cm de espesor. REJUNTADO: con mortero de cemento blanco coloreado en juntas de 1 a 1,5 mm de espesor.
Incluye: Replanteo y marcado de niveles. Humectación de las piezas. Preparación de las juntas. Formación de juntas de movimiento. Extendido de la capa de mortero de agarre. Colocación de las piezas. Relleno de juntas de separación entre piezas.
Criterio de medición de proyecto: Superficie medida según documentación gráfica de Proyecto. No se ha incrementado la medición por roturas y recortes, ya que en la descomposición se ha considerado un 5% más de piezas.
Criterio de medición de obra: Se medirá la superficie realmente ejecutada según especificaciones de Proyecto.

| Código | Ud | Descripción | Rendimiento | Precio | Importe |
|---|---|---|---|---|---|
| mt08aaa010a | m³ | Agua. (material) | 0.006 | 9276 | 55.656 |
| mt01arg005a | t | Arena de cantera, para mortero preparado en obra. (material) | 0.052 | 106727 | 5549.804 |
| mt08cem000p | kg | Cemento gris en bolsas. (material) | 8 | 1187 | 9496.000 |
| mt18btl010gc | m² | Piezas de mosaico granítico para interior, uso normal, micrograno (menor o igual a 6 mm), formato nominal 40x40 cm, color Marfil, con un primer pulido en fábrica, para pulido y abrillantado final en obra. (material) | 1.05 | 111290 | 116854.500 |
| mt18btl100a | kg | Lechada coloreada con la misma tonalidad de las baldosas, para piso de mosaico granítico. (material) | 1.6 | 12037 | 19259.200 |
| mq06hor010 | h | Hormigonera eléctrica con una capacidad de amasado de 160 l. (maquinaria) | 0.038 | 19690 | 748.220 |
| mo023 | h | Oficial pisero. (mano de obra) | 0.258 | 71617.94 | 18477.429 |
| mo061 | h | Medio oficial pisero. (mano de obra) | 0.606 | 45914.45 | 27824.157 |
| % | % | Herramientas | 2 % | 198264.966 | 3965.299 |
|  |  | Costes directos |  |  | 202230.265 |

Residuos:
- colocación: mt01arg005a Arena de cantera, para mortero preparado en obra; factor de residuo 0.00501329
- colocación: mt08cem000p Cemento gris en bolsas; factor de residuo 0.0063
- colocación: mt18btl010gc; factor de residuo 0.0135176
- colocación: mt18btl100a Lechada coloreada con la misma tonalidad de las baldosas, para piso de mosaico granítico; factor de residuo 0.03875

## Recursos

**mt08aaa010a** m³ Agua
Datos técnicos: Coste energético 60.000 MJ; Emisión de CO2 30.000 kg

**mt01arg005a** t Arena de cantera, para mortero preparado en obra
Datos técnicos: Coste energético 75.000 MJ; Emisión de CO2 4.000 kg; Código LER 01 04 08; Masa del elemento 1000 kg; Volumen 0.666667 m3

**mt08cem000p** kg Cemento gris en bolsas
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt18btl010gc** m² Piezas de mosaico granítico para interior
Datos técnicos: Coste energético 100.470 MJ; Emisión de CO2 9.547 kg; Código LER 17 01 07; Masa del elemento 59.5 kg; Volumen 0.0476 m3
Residuos:
- embalaje: re170201 Madera; rendimiento 0.044 kg
- embalaje: re170203 Plástico; rendimiento 0.023 kg

**mt18btl100a** kg Lechada coloreada con la misma tonalidad de las baldosas, para piso de mosaico granítico
Datos técnicos: Coste energético 0.262 MJ; Emisión de CO2 0.013 kg; Código LER 17 09 04; Masa del elemento 1 kg; Volumen 0.000667 m3
Residuos:
- embalaje: re170203 Plástico; rendimiento 0.003 kg
