# Perfil de MDF recubierto, para junta de construcción (para uniones en desnivel)

- Propiedad del archivo: CYPE INGENIEROS, S.A.
- Formato: FIEBDC-3/2002
- Ámbito geográfico: Paraguay
- Divisa: PYG
- Costes indirectos: 3.00 %
- Gastos generales: 13.00 %
- Beneficio industrial: 6.00 %
- IVA: 10.00 %

**RSM060** m Perfil de MDF recubierto, para junta de construcción (para uniones en desnivel).
Suministro y colocación de perfil de MDF recubierto, usado en junta de construcción (para uniones en desnivel).
Incluye: Replanteo de las piezas según su longitud. Corte de las piezas. Fijación de las piezas.
Criterio de medición de proyecto: Longitud medida según documentación gráfica de Proyecto.
Criterio de medición de obra: Se medirá la longitud realmente ejecutada según especificaciones de Proyecto.

| Código | Ud | Descripción | Rendimiento | Precio | Importe |
|---|---|---|---|---|---|
| mt18mva120a | m | Perfil para junta de construcción, para pisos a distinto nivel, MDF recubierto. (material) | 1.050 | 44020.00 | 46221.00 |
| mo025 | h | Oficial instalador de pisos de madera. (mano de obra) | 0.200 | 27060.82 | 5412.16 |
| % | % | Herramientas | 3 % | 51633.16 | 1548.99 |
|  |  | Costes directos |  |  | 53182.15 |
