# Piso de linóleo, acústico, en rollo

- Propiedad del archivo: CYPE Ingenieros S.A.
- Formato: FIEBDC-3/2016
- Programa: Generador de precios de la construcción. CYPE Ingenieros, S.A.
- Fecha: 01/04/2025
- Ámbito geográfico: Paraguay
- Divisa: PYG
- Costes indirectos: 3 %
- Gastos generales: 13 %
- Beneficio industrial: 6 %
- IVA: 10 %

## R Revestimientos y trasdosados

### RS Pisos

#### RSS De caucho, de linóleo y vinílicos

**RSS025** m² Piso de linóleo, acústico, en rollo.
Piso de linóleo, acústico, de 4,0 mm de espesor, con tratamiento antiestático, acabado liso, color a elegir, suministrado en rollos de 200 cm de ancho; peso total: 3500 g/m²; clasificación UPEC: U4 P3 E1 C2; clasificación al uso, según ISO 10874: clase 23 para uso doméstico; clase 34 para uso comercial; clase 42 para uso industrial; reducción del ruido de impactos 16 dB, según ISO 10140; Euroclase Cfl-s1 de reacción al fuego. Colocación en obra: con adhesivo a base de copolímeros acrílicos modificados en dispersión acuosa, sobre capa fina de nivelación.
Criterio de valoración económica: El precio no incluye la capa fina de nivelación.
Incluye: Replanteo y recorte del piso. Aplicación del adhesivo. Colocación del piso. Soldado de unión y juntas entre rollos. Resolución de encuentros y puntos singulares. Eliminación y limpieza del material sobrante. Limpieza final del piso.
Criterio de medición de proyecto: Superficie medida según documentación gráfica de Proyecto, deduciendo los huecos de superficie mayor de 1 m².
Criterio de medición de obra: Se medirá la superficie realmente ejecutada según especificaciones de Proyecto, deduciendo los huecos de superficie mayor de 1 m².

| Código | Ud | Descripción | Rendimiento | Precio | Importe |
|---|---|---|---|---|---|
| mt18adq020a | kg | Adhesivo a base de copolímeros acrílicos modificados en dispersión acuosa, sin disolventes, color beige, para aplicar en interiores, para el encolado de pisos de PVC, linóleo y alfombra. (material) | 0.375 | 42845 | 16066.875 |
| mt18dsi026a | m² | Lámina homogénea de linóleo, de 4 mm de espesor, con tratamiento antiestático, obtenida mediante proceso de calandrado y compactado de harinas de corcho y madera, aceite de linaza, resinas y pigmentos naturales, y revestida por su cara inferior con lámina de espuma de poliuretano de 1,5 mm de espesor; acabado liso, color a elegir; suministrada en rollos de 200 cm de ancho; peso total: 3500 g/m²; clasificación UPEC: U4 P3 E1 C2; clasificación al uso, según ISO 10874: clase 23 para uso doméstico; clase 34 para uso comercial; clase 42 para uso industrial; reducción del ruido de impactos 16 dB, según ISO 10140; Euroclase Cfl-s1 de reacción al fuego. (material) | 1.05 | 332048 | 348650.400 |
| mo026 | h | Oficial instalador de revestimientos flexibles. (mano de obra) | 0.245 | 71617.94 | 17546.395 |
| mo064 | h | Medio oficial instalador de revestimientos flexibles. (mano de obra) | 0.136 | 45914.45 | 6244.365 |
| % | % | Herramientas | 2 % | 388508.035 | 7770.161 |
|  |  | Costes directos |  |  | 396278.196 |

Residuos:
- colocación: mt18dsi026a; factor de residuo 0.035

## Recursos

**mt18dsi026a** m² Lámina homogénea de linóleo
Datos técnicos: Coste energético 345.862 MJ; Emisión de CO2 17.172 kg; Código LER 17 02 03; Masa del elemento 3.5 kg; Volumen 0.005833 m3
Residuos:
- embalaje: re170203 Plástico. (componente de residuo); rendimiento 0.07 kg; Código LER 17 02 03; Masa del elemento 1 kg; Volumen 0.001667 m3
