# Pilastra de yeso

- Propiedad del archivo: CYPE Ingenieros S.A.
- Formato: FIEBDC-3/2016
- Programa: Generador de precios de la construcción. CYPE Ingenieros, S.A.
- Fecha: 01/04/2025
- Ámbito geográfico: Paraguay
- Divisa: PYG
- Costes indirectos: 3 %
- Gastos generales: 13 %
- Beneficio industrial: 6 %
- IVA: 10 %

## R Revestimientos y trasdosados

### RT Cielorrasos en interiores

#### RTP Prefabricados de yeso

**RTP270** Ud Pilastra de yeso.
Pilastra de yeso, de 100x6,5x2 cm, para adosar a pared, recibida con cola para yeso. Incluso accesorios de fijación.
Incluye: Replanteo de la pieza. Humectación de la base de fijación. Extendido de la cola. Colocación y rejuntado de la pieza.
Criterio de medición de proyecto: Número de unidades previstas, según documentación gráfica de Proyecto.
Criterio de medición de obra: Se medirá el número de unidades realmente colocadas según especificaciones de Proyecto.

| Código | Ud | Descripción | Rendimiento | Precio | Importe |
|---|---|---|---|---|---|
| mt12rea230a | Ud | Pilastra de yeso, de 100x6,5x2 cm, para adosar a pared. (material) | 1.05 | 25258 | 26520.900 |
| mt09eyc030 | kg | Cola para yeso. (material) | 0.14 | 1802 | 252.280 |
| mo035 | h | Oficial escayolista. (mano de obra) | 0.278 | 71617.94 | 19909.787 |
| % | % | Herramientas | 2 % | 46682.967 | 933.659 |
|  |  | Costes directos |  |  | 47616.626 |
