# Columna mesa de yeso

- Propiedad del archivo: CYPE Ingenieros S.A.
- Formato: FIEBDC-3/2016
- Programa: Generador de precios de la construcción. CYPE Ingenieros, S.A.
- Fecha: 01/04/2025
- Ámbito geográfico: Paraguay
- Divisa: PYG
- Costes indirectos: 3 %
- Gastos generales: 13 %
- Beneficio industrial: 6 %
- IVA: 10 %

## R Revestimientos y trasdosados

### RT Cielorrasos en interiores

#### RTP Prefabricados de yeso

**RTP320** Ud Columna mesa de yeso.
Columna mesa, de yeso, de 42,5x29,2x29,2 cm, fuste de 20 cm de diámetro, recibida con cola para yeso. Incluso accesorios de fijación.
Incluye: Replanteo de la pieza. Humectación de la base de fijación. Extendido de la cola. Colocación y rejuntado de la pieza.
Criterio de medición de proyecto: Número de unidades previstas, según documentación gráfica de Proyecto.
Criterio de medición de obra: Se medirá el número de unidades realmente colocadas según especificaciones de Proyecto.

| Código | Ud | Descripción | Rendimiento | Precio | Importe |
|---|---|---|---|---|---|
| mt12rea290a | Ud | Columna mesa, de yeso, de 42,5x29,2x29,2 cm, fuste de 20 cm de diámetro. (material) | 1.05 | 934197 | 980906.850 |
| mt09eyc030 | kg | Cola para yeso. (material) | 0.19 | 1802 | 342.380 |
| mo035 | h | Oficial escayolista. (mano de obra) | 0.225 | 71617.94 | 16114.037 |
| % | % | Herramientas | 2 % | 997363.267 | 19947.265 |
|  |  | Costes directos |  |  | 1017310.532 |
