# Revestimiento con mortero técnico de cal hidráulica natural

- Propiedad del archivo: CYPE INGENIEROS, S.A.
- Formato: FIEBDC-3/2002
- Ámbito geográfico: Paraguay
- Divisa: PYG
- Costes indirectos: 3.00 %
- Gastos generales: 13.00 %
- Beneficio industrial: 6.00 %
- IVA: 10.00 %

**RUM010** m² Revestimiento con mortero técnico de cal hidráulica natural, Rénocal TX ARIA "HEIDELBERGCEMENT GROUP", color a elegir, aplicado en tres manos, previa colocación de malla antiálcalis en cambios de material y en los frentes de la losa, para la restauración de un revestimiento existente, en muros de piedra, obras de mampostería y mamposterías de ladrillo o de bloque.
Formación de revestimiento con mortero técnico de cal hidráulica natural, Rénocal TX ARIA "HEIDELBERGCEMENT GROUP", color a elegir, compuesto de conglomerante a base de cal hidráulica fotocatalítica descontaminante, cemento blanco, agregados y pigmentos minerales, aplicado en tres manos, la primera mano de 5 a 8 mm de espesor, la segunda mano de 15 a 20 mm de espesor, aplicada 48 horas después de la primera y la tercera mano de 5 a 12 mm de espesor, aplicada 7 días después de la segunda, para la restauración de un revestimiento existente, en muros de piedra, obras de mampostería y mamposterías de ladrillo o de bloque. Incluso parte proporcional de saturación del soporte con agua a baja presión y eliminación del agua sobrante con aire comprimido, colocación de malla de fibra de vidrio antiálcalis para refuerzo de encuentros entre materiales diferentes y en los frentes de la losa, en un 20% de la superficie del paramento, formación de juntas, rincones, fajas fajas maestras con separación entre ellas no superior a tres metros, aristas, mochetas, jambas, dinteles, remates en los encuentros con paramentos, revestimientos u otros elementos recibidos en su superficie.
Incluye: Saturación del soporte con agua. Eliminación del agua sobrante. Colocación de la malla entre distintos materiales. Despiece de paños de trabajo. Realización de fajas fajas fajas fajas fajas maestras. Preparación y aplicación de las sucesivas capas. Realización de juntas y encuentros. Acabado superficial.
Criterio de medición de proyecto: Superficie medida según documentación gráfica de Proyecto, sin deducir huecos menores de 4 m² y deduciendo, en los huecos de superficie mayor de 4 m², el exceso sobre 4 m².
Criterio de medición de obra: Se medirá la superficie realmente ejecutada según especificaciones de Proyecto, deduciendo, en los huecos de superficie mayor de 4 m², el exceso sobre 4 m².
Criterio de valoración económica: El precio no incluye la preparación del soporte.

| Código | Ud | Descripción | Rendimiento | Precio | Importe |
|---|---|---|---|---|---|
| mt08aaa010a | m³ | Agua. (material) | 0.020 | 8212.00 | 164.24 |
| mt28mit030a | kg | Mortero técnico de cal hidráulica natural, Rénocal TX ARIA "HEIDELBERGCEMENT GROUP", color a elegir, compuesto de conglomerante a base de cal hidráulica fotocatalítica descontaminante, cemento blanco, agregados y pigmentos minerales, para aplicar como capa base, revoque decorativo y revoque fino. (material) | 23.000 | 8469.00 | 194787.00 |
| mt09var030a | m² | Malla de fibra de vidrio tejida, con impregnación de PVC, de 10x10 mm de luz de malla, antiálcalis, de 115 a 125 g/m² y 500 µm de espesor, para armar revoques decorativos tradicionales, revoques y morteros. (material) | 0.210 | 6967.00 | 1463.07 |
| mo039 | h | Oficial revocador. (mano de obra) | 0.545 | 38913.71 | 21207.97 |
| mo111 | h | Ayudante especializado revocador. (mano de obra) | 0.545 | 24657.17 | 13438.16 |
| % | % | Herramientas | 2 % | 231060.44 | 4621.21 |
|  |  | Costes directos |  |  | 235681.65 |
